# Espigão de telha de concreto

- Propriedade do ficheiro: CYPE INGENIEROS, S.A.
- Formato: FIEBDC-3/2002
- Âmbito geográfico: Brasil
- Moeda: BRL
- Custos indiretos: 3.00 %
- Despesas gerais: 13.00 %
- Lucro: 6.00 %
- IVA: 17.00 %

## Q Coberturas

### QR Arremates

#### QRL Águas furtadas, espigões e cumeeiras

**QRL031** m Espigão de telha de concreto.
Formação de espigão com telhas de concreto para cumeeira, de 40x20 cm, cor cinza, assentes com argamassa de cimento e cal, confeccionada em obra, dosificação 1:1:7. Incluindo telhas de concreto para espigão final e sobreposições.
Inclui: Colocação das telhas com argamassa.
Critério de medição de projeto: Comprimento medido em verdadeira magnitude, segundo documentação gráfica de Projeto.
Critério de quantitativos de obra: Medir-se-á, em verdadeira magnitude, o comprimento realmente executado segundo especificações de Projeto.

| Código | Un | Descrição | Rendimento | Preço | Importância |
|---|---|---|---|---|---|
| mt13tcr020a | Un | Telha de concreto para cumeeira, de 40x20 cm, cor cinza. (material) | 3.100 | 5.03 | 15.59 |
| mt13tcr030g | Un | Telha de concreto para final de espigão, cor cinza. (material) | 0.020 | 5.03 | 0.10 |
| mt01arg002a | m³ | Areia média lavada. (material) | 0.039 | 113.94 | 4.44 |
| mt08cal030 | kg | Cal hidratada para argamassas, em sacos, segundo ABNT NBR 7175. (material) | 5.246 | 0.51 | 2.68 |
| mt08cem002 | kg | Cimento cinza em sacos. (material) | 5.027 | 0.63 | 3.17 |
| mq06hor010 | h | Betoneira elétrica com uma capacidade de amassamento de 160 l. (equipamento) | 0.024 | 13.50 | 0.32 |
| mo020 | h | Pedreiro. (mão de obra) | 0.332 | 33.34 | 11.07 |
| mo112 | h | Servente de pedreiro. (mão de obra) | 0.435 | 29.17 | 12.69 |
| % | % | Custos diretos complementares | 2 % | 50.06 | 1.00 |
|  |  | Custos diretos |  |  | 51.06 |
