# Cobertura de chapa perfilada de aço

- Propriedade do ficheiro: CYPE INGENIEROS, S.A.
- Formato: FIEBDC-3/2002
- Âmbito geográfico: Brasil
- Moeda: BRL
- Custos indiretos: 3.00 %
- Despesas gerais: 13.00 %
- Lucro: 6.00 %
- IVA: 17.00 %

## Q Coberturas

### QU Componentes de coberturas inclinadas e curvas

#### QUM De chapas de aço e painéis sanduíche

**QUM010** m² Cobertura de chapa perfilada de aço.
Cobertura de chapa perfilada trapezoidal de aço pré-lacado, espessura 0,6 mm, 30 mm de altura do perfil e 204 mm de distância entre-eixos, colocada com uma sobreposição da chapa superior de 250 mm e uma sobreposição lateral de um trapézio e fixada mecanicamente sobre estrutura leve metálica, em cobertura inclinada, com um caimento maior que 5%. Inclusive acessórios de fixação das chapas.
Critérios considerados na determinação do preço da unidade de obra: O preço não inclui a estrutura suporte nem os pontos singulares e as peças especiais da cobertura.
Inclui: Limpeza da superfície suporte. Marcação das chapas por vertente. Corte, preparação e colocação das chapas. Fixação mecânica das chapas.
Critério de medição de projeto: Superfície medida em verdadeira magnitude, segundo documentação gráfica de Projeto.
Critério de quantitativos de obra: Medir-se-á, em verdadeira magnitude, a superfície realmente executada segundo especificações de Projeto.

| Código | Un | Descrição | Rendimento | Preço | Importância |
|---|---|---|---|---|---|
| mt13cap010ad | m² | Chapa perfilada trapezoidal de aço pré-lacado, espessura 0,6 mm, 30 mm de altura do perfil e 204 mm de distância entre-eixos. (material) | 1.060 | 24.23 | 25.68 |
| mt13cap030b | Un | Kit de acessórios de fixação, para chapas perfiladas, em coberturas inclinadas. (material) | 0.200 | 57.70 | 11.54 |
| op00ciz010 |  | Tesoura. | 1.000 | 0.00 | 0.00 |
| op00roe010 |  | Roedora. | 1.000 | 0.00 | 0.00 |
| mo051 | h | Montador de painéis metálicos. (mão de obra) | 0.286 | 33.54 | 9.59 |
| mo098 | h | Ajudante de montador de painéis metálicos. (mão de obra) | 0.143 | 27.93 | 3.99 |
| % | % | Custos diretos complementares | 2 % | 50.80 | 1.02 |
|  |  | Custos diretos |  |  | 51.82 |
