# Ponto singular para cobertura inclinada de zinco

- Propriedade do ficheiro: CYPE INGENIEROS, S.A.
- Formato: FIEBDC-3/2002
- Âmbito geográfico: Brasil
- Moeda: BRL
- Custos indiretos: 3.00 %
- Despesas gerais: 13.00 %
- Lucro: 6.00 %
- IVA: 17.00 %

## Q Coberturas

### QU Componentes de coberturas inclinadas e curvas

#### QUZ De chapas de zinco

**QUZ011** m Ponto singular para cobertura inclinada de zinco.
Pingadeira de arranque ventilada para cobertura inclinada com um caimento maior que 5%, com chapa dobrada de zinco, de 0,7 mm de espessura, 35 cm de desenvolvimento e 4 dobras. Inclusive acessórios de fixação das peças à cobertura e vedante de base neutra monocomponente, para vedação de juntas.
Inclui: Marcação e colocação do arremate. Fixação mecânica.
Critério de medição de projeto: Largura medida segundo documentação gráfica de Projeto, incrementada em 5 cm para cada lado.
Critério de quantitativos de obra: Medir-se-á o comprimento realmente executado segundo especificações de Projeto, incluindo as entregas nos apoios.

| Código | Un | Descrição | Rendimento | Preço | Importância |
|---|---|---|---|---|---|
| mt13ccz030mj | m | Chapa dobrada de zinco, de 0,7 mm de espessura, 35 cm de desenvolvimento e 4 dobras, para pingadeira de arranque ventilada. (material) | 1.000 | 32.11 | 32.11 |
| mt13ccg030d | Un | Parafuso autoatarraxante de 6,5x130 mm de aço galvanizado, com arruela. (material) | 6.000 | 1.04 | 6.24 |
| mt21vva011 | l | Vedante de base neutra monocomponente, para vedação de juntas; para aplicar com pistola. (material) | 0.025 | 42.03 | 1.05 |
| mo051 | h | Montador de painéis metálicos. (mão de obra) | 0.239 | 33.54 | 8.02 |
| mo098 | h | Ajudante de montador de painéis metálicos. (mão de obra) | 0.119 | 27.93 | 3.32 |
| % | % | Custos diretos complementares | 2 % | 50.74 | 1.01 |
|  |  | Custos diretos |  |  | 51.75 |
