# Revestimento mural interior com chapa de aço inoxidável

- Propriedade do ficheiro: CYPE INGENIEROS, S.A.
- Formato: FIEBDC-3/2002
- Âmbito geográfico: Brasil
- Moeda: BRL
- Custos indiretos: 3.00 %
- Despesas gerais: 13.00 %
- Lucro: 6.00 %
- IVA: 17.00 %

## R Revestimentos e forros

### RD Decorativos

#### RDE Metálicos

**RDE010** m² Revestimento mural interior com chapa de aço inoxidável.
Revestimento mural interior com chapa de aço inoxidável AISI 304, de 0,6 mm de espessura, acabamento mate. Colocação em obra: sistema de fixação oculta com parafusos de aço inoxidável sobre substrutura suporte formada por perfis omega de aço galvanizado, de 85 mm de largura, com uma separação de 600 mm. Inclusive ancoragens mecânicas para a fixação da substrutura suporte ao paramento.
Inclui: Limpeza e preparação da superfície suporte. Marcação. Fixação dos perfis sobre o paramento. Corte e preparação do revestimento. Colocação e fixação do revestimento. Resolução de encontros e pontos singulares.
Critério de medição de projeto: Superfície medida segundo documentação gráfica de Projeto, descontando as aberturas de superfície maior de 2 m².
Critério de quantitativos de obra: Medir-se-á a superfície realmente executada segundo especificações de Projeto, descontando as aberturas de superfície maior de 2 m².

| Código | Un | Descrição | Rendimento | Preço | Importância |
|---|---|---|---|---|---|
| mt29pme030a | m | Perfil omega de aço galvanizado, de 85 mm de largura. (material) | 1.660 | 5.98 | 9.93 |
| mt26aaa033a | Un | Ancoragem mecânica com bucha de nylon e parafuso de aço galvanizado, de cabeça escareada. (material) | 12.000 | 0.81 | 9.72 |
| mt29pme010a | m² | Chapa de aço inoxidável AISI 304, de 0,6 mm de espessura, acabamento mate. Fixação à substrutura suporte com parafusos de aço inoxidável através do sistema de fixação oculta, para revestimento de paramentos. Inclusive perfis ocultos com parafusos de aço inoxidável para a união das chapas entre si. (material) | 1.050 | 125.53 | 131.81 |
| mo018 | h | Serralheiro. (mão de obra) | 0.310 | 33.72 | 10.45 |
| mo059 | h | Ajudante de serralheiro. (mão de obra) | 0.310 | 31.41 | 9.74 |
| % | % | Custos diretos complementares | 2 % | 171.65 | 3.43 |
|  |  | Custos diretos |  |  | 175.08 |
