# Revestimento mural interior com chapa de aço laminado a quente

- Propriedade do ficheiro: CYPE INGENIEROS, S.A.
- Formato: FIEBDC-3/2002
- Âmbito geográfico: Brasil
- Moeda: BRL
- Custos indiretos: 3.00 %
- Despesas gerais: 13.00 %
- Lucro: 6.00 %
- IVA: 17.00 %

## R Revestimentos e forros

### RD Decorativos

#### RDE Metálicos

**RDE030** m² Revestimento mural interior com chapa de aço laminado a quente.
Revestimento mural interior com chapa de aço laminado a quente EN 10025 S275JR, de 6 mm de espessura, acabamento galvanizado a quente, com tratamento anticorrosão C4 para um grau de durabilidade M, segundo ISO 12944-1. Colocação em obra: sistema de fixação oculta com parafusos de aço galvanizado sobre substrutura suporte formada por perfis de aço laminado de 40x20 mm, acabamento galvanizado a quente, com uma separação de 600 mm. Inclusive ancoragens mecânicas para a fixação da substrutura suporte ao paramento.
Inclui: Limpeza e preparação da superfície suporte. Marcação. Fixação dos perfis sobre o paramento. Corte e preparação do revestimento. Colocação e fixação do revestimento. Resolução de encontros e pontos singulares.
Critério de medição de projeto: Superfície medida segundo documentação gráfica de Projeto, descontando as aberturas de superfície maior de 2 m².
Critério de quantitativos de obra: Medir-se-á a superfície realmente executada segundo especificações de Projeto, descontando as aberturas de superfície maior de 2 m².

| Código | Un | Descrição | Rendimento | Preço | Importância |
|---|---|---|---|---|---|
| mt07ala010ddc | kg | Aço laminado EN 10025 S275JR, em perfis laminados a quente, peças simples, para aplicações estruturais, das séries L, LD, T, redondo, quadrado, retangular ou chapa, acabamento galvanizado a quente. Trabalhado e montado em oficina, para colocar com ligações aparafusadas em obra. (material) | 1.660 | 7.89 | 13.10 |
| mt26aaa033a | Un | Ancoragem mecânica com bucha de nylon e parafuso de aço galvanizado, de cabeça escareada. (material) | 12.000 | 0.81 | 9.72 |
| mt29pme050f | kg | Chapa de aço laminado a quente EN 10025 S275JR, de 6 mm de espessura, acabamento galvanizado a quente. (material) | 49.500 | 3.70 | 183.15 |
| mt29pme055 | m² | Tratamento anticorrosão C4 para um grau de durabilidade M, segundo ISO 12944-1, composto de limpeza e desengorduramento da superfície com detergente e água à pressão (15-20 MPa) e enxágue posterior; posterior aplicação de uma camada dupla intermediária de tinta epoxi, de pelo menos 180 microns de espessura, e uma camada de acabamento à base de poliuretano, de pelo menos 60 microns de espessura, cor a escolher. (material) | 2.050 | 42.32 | 86.76 |
| mt29pme040a | Un | Parafuso de aço galvanizado. (material) | 9.330 | 0.97 | 9.05 |
| mo018 | h | Serralheiro. (mão de obra) | 0.869 | 33.72 | 29.30 |
| mo059 | h | Ajudante de serralheiro. (mão de obra) | 0.869 | 31.41 | 27.30 |
| % | % | Custos diretos complementares | 2 % | 358.38 | 7.17 |
|  |  | Custos diretos |  |  | 365.55 |
