# Revestimento mural com painel de madeira

- Propriedade do ficheiro: CYPE INGENIEROS, S.A.
- Formato: FIEBDC-3/2002
- Âmbito geográfico: Brasil
- Moeda: BRL
- Custos indiretos: 3.00 %
- Despesas gerais: 13.00 %
- Lucro: 6.00 %
- IVA: 17.00 %

## R Revestimentos e forros

### RD Decorativos

#### RDM De madeira

**RDM010** m² Revestimento mural com painel de madeira.
Revestimento mural interior com painel de fibras de madeira e resinas sintéticas de densidade média (MDF), revestido em uma das suas faces com papel melamínico, cor castanho, de 6 mm de espessura. Colocação em obra: sobre ripas de madeira, com uma separação de 400 mm. Inclusive parafusos para a fixação das ripas à superfície suporte.
Inclui: Limpeza e preparação da superfície suporte. Marcação das ripas no paramento. Colocação, nivelamento, aprumo e fixação de ripas. Corte e preparação do revestimento. Colocãção e fixação sobre as ripas. Resolução de encontros e pontos singulares.
Critério de medição de projeto: Superfície medida segundo documentação gráfica de Projeto, descontando as aberturas de superfície maior de 2 m².
Critério de quantitativos de obra: Medir-se-á a superfície realmente executada segundo especificações de Projeto, descontando as aberturas de superfície maior de 2 m².

| Código | Un | Descrição | Rendimento | Preço | Importância |
|---|---|---|---|---|---|
| mt07mee400ibckb | m³ | Madeira serrada de pinus (pinus spp) para ripa de 2,5x5 cm de seção, com classe de resistência C25, para um teor de umidade de 12%, segundo NBR 7190. (material) | 2.500 | 758.19 | 1895.48 |
| mt29tma120 | Un | Parafuso de aço galvanizado, de 80 mm de comprimento, com arruela. (material) | 3.000 | 0.30 | 0.90 |
| mt29tma130 | Un | Bucha comprida, de plástico, para parede. (material) | 3.000 | 0.06 | 0.18 |
| mt29tbr010aa | m² | Painel de fibras de madeira e resinas sintéticas de densidade média (MDF), revestido em uma das suas faces com papel melamínico, cor castanho, de 6 mm de espessura. (material) | 1.050 | 14.10 | 14.81 |
| mt08var200a | kg | Pregos comuns 12x12 com cabeça, de 1,8 mm de diâmetro e 27,6 mm de comprimento. (material) | 0.005 | 5.42 | 0.03 |
| op00cla010 |  | Pregador pneumático pneumática. | 1.000 | 0.00 | 0.00 |
| op00cep010 |  | Plainas. | 1.000 | 0.00 | 0.00 |
| mo017 | h | Carpinteiro. (mão de obra) | 0.565 | 33.02 | 18.66 |
| mo058 | h | Ajudante de carpinteiro. (mão de obra) | 0.282 | 31.35 | 8.84 |
| % | % | Custos diretos complementares | 2 % | 1938.90 | 38.78 |
|  |  | Custos diretos |  |  | 1977.68 |
