# Revestimento mural com papel de vinila

- Propriedade do ficheiro: CYPE INGENIEROS, S.A.
- Formato: FIEBDC-3/2002
- Âmbito geográfico: Brasil
- Moeda: BRL
- Custos indiretos: 3.00 %
- Despesas gerais: 13.00 %
- Lucro: 6.00 %
- IVA: 17.00 %

## R Revestimentos e forros

### RD Decorativos

#### RDP De papel

**RDP010** m² Revestimento mural com papel de vinila.
Revestimento mural com papel de vinil, de 235 g/m². Colocação em obra: com cola celulósica, solúvel em água.
Inclui: Limpeza e preparação da superfície suporte. Marcação. Corte e preparação do revestimento. Aplicação da cola. Colocação e fixação do revestimento. Limpeza da cola em excesso e passagem do rolo para tratamento das juntas. Resolução de encontros e pontos singulares.
Critério de medição de projeto: Superfície medida segundo documentação gráfica de Projeto, descontando as aberturas de superfície maior de 2 m².
Critério de quantitativos de obra: Medir-se-á a superfície realmente executada segundo especificações de Projeto, descontando as aberturas de superfície maior de 2 m².

| Código | Un | Descrição | Rendimento | Preço | Importância |
|---|---|---|---|---|---|
| mt29cam020 | kg | Cola celulósica, solúvel em água, para papéis pintados. (material) | 0.010 | 33.41 | 0.33 |
| mt29pap010a | m² | Papel de vinil, de 235 g/m², para revestimento de paramentos verticais interiores. (material) | 1.100 | 12.91 | 14.20 |
| op00sie030 |  | Serra de disco de diamante, para mesa de trabalho, de corte úmido. | 1.000 | 0.00 | 0.00 |
| op00tal010 |  | Furadeira. | 1.000 | 0.00 | 0.00 |
| mo038 | h | Pintor. (mão de obra) | 0.099 | 33.34 | 3.30 |
| mo076 | h | Ajudante de pintor. (mão de obra) | 0.099 | 31.49 | 3.12 |
| % | % | Custos diretos complementares | 2 % | 20.95 | 0.42 |
|  |  | Custos diretos |  |  | 21.37 |
