# Revestimento mural têxtil

- Propriedade do ficheiro: CYPE INGENIEROS, S.A.
- Formato: FIEBDC-3/2002
- Âmbito geográfico: Brasil
- Moeda: BRL
- Custos indiretos: 3.00 %
- Despesas gerais: 13.00 %
- Lucro: 6.00 %
- IVA: 17.00 %

## R Revestimentos e forros

### RD Decorativos

#### RDT Têxteis

**RDT010** m² Revestimento mural têxtil.
Revestimento mural com carpete de fibra sintética 100% poliamida, com 750 g/m² de massa superficial de fibra depositada, de 7,0 mm de espessura, tipo argolado, fabricada por processo de tufting sobre revés de juta sintética. Colocação em obra: com adesivo de contato à base de resina acrílica em dispersão aquosa.
Inclui: Limpeza e preparação da superfície suporte. Marcação. Corte e preparação do revestimento. Aplicação da cola. Colocação e fixação do revestimento. Limpeza da cola em excesso e passagem do rolo para tratamento das juntas. Resolução de encontros e pontos singulares.
Critério de medição de projeto: Superfície medida segundo documentação gráfica de Projeto, descontando as aberturas de superfície maior de 2 m².
Critério de quantitativos de obra: Medir-se-á a superfície realmente executada segundo especificações de Projeto, descontando as aberturas de superfície maior de 2 m².

| Código | Un | Descrição | Rendimento | Preço | Importância |
|---|---|---|---|---|---|
| mt18dww010a | kg | Adesivo de contato à base de resina acrílica em dispersão aquosa, para piso de borracha, linóleo, PVC, carpete e têxtil. (material) | 0.500 | 13.74 | 6.87 |
| mt29moq010d | m² | Carpete de fibra sintética 100% poliamida, com 750 g/m² de massa superficial de fibra depositada, de 7 mm de espessura, tipo argolado, fabricada por processo de tufting sobre revés de juta sintética, para revestimento de paramentos verticais interiores. (material) | 1.050 | 24.18 | 25.39 |
| mo027 | h | Colocador de carpetes e revestimentos têxteis. (mão de obra) | 0.396 | 32.24 | 12.77 |
| mo065 | h | Ajudante de colocador de carpetes e revestimentos têxteis. (mão de obra) | 0.396 | 30.23 | 11.97 |
| % | % | Custos diretos complementares | 2 % | 57.00 | 1.14 |
|  |  | Custos diretos |  |  | 58.14 |
