# Arremate de degrau com revestimento flexível ou têxtil, através de perfil pré-moldado com banda intercambiável de PVC

- Propriedade do ficheiro: CYPE INGENIEROS, S.A.
- Formato: FIEBDC-3/2002
- Âmbito geográfico: Brasil
- Moeda: BRL
- Custos indiretos: 3.00 %
- Despesas gerais: 13.00 %
- Lucro: 6.00 %
- IVA: 17.00 %

## R Revestimentos e forros

### RE Degraus

#### REA Arremates

**REA021** m Arremate de degrau com revestimento flexível ou têxtil, através de perfil pré-moldado com banda intercambiável de PVC.
Formação de arremate de degrau com revestimento flexível ou têxtil, através de perfil em L perfurado de alumínio anodizado, de 39 mm de largura e 12 mm de altura, cor prata, com banda intercambiável de PVC com entalhes anti-deslizantes e furos escareados. Incluindo limpeza e preparação da superfície suporte, marcação e fixação do perfil oculta por baixo da banda, realizada com parafusos de aço.
Inclui: Limpeza e preparação da superfície suporte. Marcação. Corte, colocação e fixação do perfil. Colocação da banda intercambiável.
Critério de medição de projeto: Comprimento medido segundo documentação gráfica de Projeto.
Critério de quantitativos de obra: Medir-se-á o comprimento realmente executado segundo especificações de Projeto.

| Código | Un | Descrição | Rendimento | Preço | Importância |
|---|---|---|---|---|---|
| mt18rpe040a | m | Perfil em L perfurado de alumínio anodizado, de 39 mm de largura e 12 mm de altura, cor prata, com banda intercambiável de PVC com entalhes anti-deslizantes e furos escareados, para arremate de degrau com revestimento flexível ou têxtil; inclusive acessórios de fixação. (material) | 1.050 | 33.94 | 35.64 |
| mo023 | h | Ladrilhista. (mão de obra) | 0.061 | 33.34 | 2.03 |
| % | % | Custos diretos complementares | 2 % | 37.67 | 0.75 |
|  |  | Custos diretos |  |  | 38.42 |
