# Arremate de degrau com revestimento cerâmico ou de pedra natural, através de perfil pré-moldado com banda anti-deslizante de PVC

- Propriedade do ficheiro: CYPE INGENIEROS, S.A.
- Formato: FIEBDC-3/2002
- Âmbito geográfico: Brasil
- Moeda: BRL
- Custos indiretos: 3.00 %
- Despesas gerais: 13.00 %
- Lucro: 6.00 %
- IVA: 17.00 %

## R Revestimentos e forros

### RE Degraus

#### REA Arremates

**REA031** m Arremate de degrau com revestimento cerâmico ou de pedra natural, através de perfil pré-moldado com banda anti-deslizante de PVC.
Formação de arremate de degrau com revestimento cerâmico ou de pedra natural, através de perfil de aço inoxidável AISI 304, acabamento escovado, de 9 mm de altura e 30 mm de largura, com banda anti-deslizante de PVC, cor preto grafite RAL 9011, de aderência R-10, segundo DIN 51130, e perfurações trapezoidais para a sua fixação. Incluindo limpeza e preparação da superfície suporte, marcação e fixação do perfil com adesivo e resolução de encontros.
Inclui: Limpeza e preparação da superfície suporte. Marcação. Corte, colocação e fixação do perfil. Resolução de encontros.
Critério de medição de projeto: Comprimento medido segundo documentação gráfica de Projeto.
Critério de quantitativos de obra: Medir-se-á o comprimento realmente executado segundo especificações de Projeto.

| Código | Un | Descrição | Rendimento | Preço | Importância |
|---|---|---|---|---|---|
| mt18jrs230aay1 | m | Perfil de aço inoxidável AISI 304, acabamento escovado, de 9 mm de altura e 30 mm de largura, com banda anti-deslizante de PVC, cor preto grafite RAL 9011, de aderência R-10, segundo DIN 51130, e perfurações trapezoidais para a sua fixação, fornecido em barras de 2,5 m de comprimento, para arremate de degrau com revestimento cerâmico ou de pedra natural. (material) | 1.050 | 129.49 | 135.96 |
| mo023 | h | Ladrilhista. (mão de obra) | 0.061 | 33.34 | 2.03 |
| % | % | Custos diretos complementares | 2 % | 137.99 | 2.76 |
|  |  | Custos diretos |  |  | 140.75 |
