# Arremate de degrau com revestimento cerâmico ou de pedra natural, através de perfil pré-moldado com revestimento de madeira

- Propriedade do ficheiro: CYPE INGENIEROS, S.A.
- Formato: FIEBDC-3/2002
- Âmbito geográfico: Brasil
- Moeda: BRL
- Custos indiretos: 3.00 %
- Despesas gerais: 13.00 %
- Lucro: 6.00 %
- IVA: 17.00 %

## R Revestimentos e forros

### RE Degraus

#### REA Arremates

**REA032** m Arremate de degrau com revestimento cerâmico ou de pedra natural, através de perfil pré-moldado com revestimento de madeira.
Formação de arremate de degrau com revestimento cerâmico ou de pedra natural, através de perfil de alumínio, de 11 mm de altura, com revestimento de madeira de carvalho, de 50 mm de largura. Incluindo limpeza e preparação da superfície suporte, marcação, fixação do perfil com adesivo e resolução de encontros.
Inclui: Limpeza e preparação da superfície suporte. Marcação. Corte, colocação e fixação do perfil. Resolução de encontros.
Critério de medição de projeto: Comprimento medido segundo documentação gráfica de Projeto.
Critério de quantitativos de obra: Medir-se-á o comprimento realmente executado segundo especificações de Projeto.

| Código | Un | Descrição | Rendimento | Preço | Importância |
|---|---|---|---|---|---|
| mt18rpe070a | m | Perfil de alumínio, de 11 mm de altura, com revestimento de madeira de carvalho, de 50 mm de largura, para arremate de degrau com revestimento cerâmico ou de pedra natural. (material) | 1.050 | 105.14 | 110.40 |
| mo023 | h | Ladrilhista. (mão de obra) | 0.061 | 33.34 | 2.03 |
| % | % | Custos diretos complementares | 2 % | 112.43 | 2.25 |
|  |  | Custos diretos |  |  | 114.68 |
