# Revestimento contínuo de degrau, com lâmina de borracha

- Propriedade do ficheiro: CYPE INGENIEROS, S.A.
- Formato: FIEBDC-3/2002
- Âmbito geográfico: Brasil
- Moeda: BRL
- Custos indiretos: 3.00 %
- Despesas gerais: 13.00 %
- Lucro: 6.00 %
- IVA: 17.00 %

## R Revestimentos e forros

### RE Escadas

#### RES Flexíveis

**RES010** Un Revestimento contínuo de degrau, com lâmina de borracha.
Revestimento contínuo do piso e espelho do degrau com aresta arredondada de escada de 120 cm de largura, com lâmina de borracha com botões, de 2,7 mm de espessura, cor preto; colocado com adesivo de contato sobre camada de pasta niveladora não incluída neste preço. Inclusive adesivo de contato, cortes, tratamento de juntas, eliminação de material restante e limpeza final.
Inclui: Marcação e corte do revestimento. Aplicação da camada de adesivo de contato. Colocação do revestimento. Eliminação do material sobrante. Limpeza final.
Critério de medição de projeto: Comprimento medido segundo documentação gráfica de Projeto.
Critério de quantitativos de obra: Medir-se-á o comprimento realmente executado segundo especificações de Projeto.

| Código | Un | Descrição | Rendimento | Preço | Importância |
|---|---|---|---|---|---|
| mt18dsi090b | m | Lâmina de borracha com botões, de 2,7 mm de espessura, com aresta arredondada, cor preto, para revestimento contínuo de piso e espelho de degrau de escada, fornecida em rolos de 520 mm de largura e 12000 mm de comprimento. (material) | 1.260 | 50.78 | 63.98 |
| mt18dww010a | kg | Adesivo de contato à base de resina acrílica em dispersão aquosa, para piso de borracha, linóleo, PVC, carpete e têxtil. (material) | 0.159 | 13.74 | 2.18 |
| mo026 | h | Colocador de revestimentos flexíveis. (mão de obra) | 0.276 | 32.24 | 8.90 |
| mo064 | h | Ajudante de colocador de revestimentos flexíveis. (mão de obra) | 0.123 | 30.23 | 3.72 |
| % | % | Custos diretos complementares | 2 % | 78.78 | 1.58 |
|  |  | Custos diretos |  |  | 80.36 |
