# Caiação sobre paramento interior

- Propriedade do ficheiro: CYPE INGENIEROS, S.A.
- Formato: FIEBDC-3/2002
- Âmbito geográfico: Brasil
- Moeda: BRL
- Custos indiretos: 3.00 %
- Despesas gerais: 13.00 %
- Lucro: 6.00 %
- IVA: 17.00 %

## R Revestimentos e forros

### RI Pinturas em paramentos interiores

#### RII Tintas à base de cal

**RII010** m² Caiação sobre paramento interior.
Caiação com uma demão de cal hidratada para argamassas diluída (rendimento: 0,23 kg/m²) e uma demão de têmpera (rendimento: 0,15 kg/m² de cal hidratada para argamassas e 0,15 kg/m² de gesso para revestimento), com aplicação prévia de uma demão de cal apagada diluída, sobre paramento exterior de argamassa, pedra ou bloco.
Critérios considerados na determinação do preço da unidade de obra: O preço inclui a proteção dos elementos da envolvente que possam ser afetados durante os trabalhos e a resolução de pontos singulares.
Inclui: Preparação, limpeza e lixamento prévio do suporte. Umedecimento prévio da superfície suporte. Aplicação de uma demão de fundo. Aplicação de duas demãos de acabamento.
Critério de medição de projeto: Superfície medida segundo documentação gráfica de Projeto, com o mesmo critério que o suporte base.
Critério de quantitativos de obra: Medir-se-á a superfície realmente executada segundo especificações de Projeto, com o mesmo critério que o suporte base.

| Código | Un | Descrição | Rendimento | Preço | Importância |
|---|---|---|---|---|---|
| mt08cal030 | kg | Cal hidratada para argamassas, em sacos, segundo ABNT NBR 7175. (material) | 0.545 | 0.50 | 0.27 |
| mt09pye040a | kg | Gesso de pega lenta (60 minutos) para revestimento, segundo ABNT NBR 13207. (material) | 0.151 | 0.73 | 0.11 |
| op00tal020 |  | Furadeira com misturador. | 1.000 | 0.00 | 0.00 |
| mo038 | h | Pintor. (mão de obra) | 0.097 | 32.24 | 3.13 |
| mo076 | h | Ajudante de pintor. (mão de obra) | 0.097 | 30.23 | 2.93 |
| % | % | Custos diretos complementares | 2 % | 6.44 | 0.13 |
|  |  | Custos diretos |  |  | 6.57 |
