# Primer antioxidante sobre tubulação de aço-carbono preto

- Propriedade do ficheiro: CYPE INGENIEROS, S.A.
- Formato: FIEBDC-3/2002
- Âmbito geográfico: Brasil
- Moeda: BRL
- Custos indiretos: 3.00 %
- Despesas gerais: 13.00 %
- Lucro: 6.00 %
- IVA: 17.00 %

## R Revestimentos e forros

### RN Pinturas em metais

#### RNI Primários

**RNI030** m Primer antioxidante sobre tubulação de aço-carbono preto.
Aplicação manual de uma demão de primer sintético antioxidante de secagem rápida, cor cinza, acabamento mate, à base de resinas alquídicas, pigmentos orgânicos, pigmentos inorgânicos, pigmentos antioxidantes e dissolvente formado à base de uma mistura de hidrocarbonetos sobre tubulação interior de aço-carbono preto de 1" de diâmetro nominal interior.
Inclui: Preparação e limpeza da superfície suporte. Aplicação da demão de fundo.
Critério de medição de projeto: Comprimento medido segundo documentação gráfica de Projeto.
Critério de quantitativos de obra: Medir-se-á o comprimento realmente executado segundo especificações de Projeto.

| Código | Un | Descrição | Rendimento | Preço | Importância |
|---|---|---|---|---|---|
| mt27pfi203a | l | Primer sintético antioxidante de secagem rápida, cor cinza, acabamento mate, à base de resinas alquídicas, pigmentos orgânicos, pigmentos inorgânicos, pigmentos antioxidantes e dissolvente formado à base de uma mistura de hidrocarbonetos, de alta resistência à corrosão, para aplicar com trincha, rolo ou pistola sobre superfícies metálicas. (material) | 0.010 | 27.88 | 0.28 |
| mo038 | h | Pintor. (mão de obra) | 0.028 | 32.24 | 0.90 |
| mo076 | h | Ajudante de pintor. (mão de obra) | 0.012 | 30.23 | 0.36 |
| % | % | Custos diretos complementares | 2 % | 1.54 | 0.03 |
|  |  | Custos diretos |  |  | 1.57 |
