# Primer antioxidante sobre tubulação de aço galvanizado

- Propriedade do ficheiro: CYPE INGENIEROS, S.A.
- Formato: FIEBDC-3/2002
- Âmbito geográfico: Brasil
- Moeda: BRL
- Custos indiretos: 3.00 %
- Despesas gerais: 13.00 %
- Lucro: 6.00 %
- IVA: 17.00 %

## R Revestimentos e forros

### RN Pinturas em metais

#### RNI Primários

**RNI040** m Primer antioxidante sobre tubulação de aço galvanizado.
Aplicação manual de uma demão de primer fosfocromatante de um só componente, cor cinza, acabamento mate, à base de resinas de polivinil butiral modificado, pigmentos antioxidantes isentos de cromatos, pigmentos extendedores e dissolvente formado à base de uma mistura de hidrocarbonetos, álcoois e dissolvente cetónico, sobre tubulação interior de aço galvanizado de 1" de diâmetro nominal interior.
Inclui: Preparação e limpeza da superfície suporte. Aplicação da demão de fundo.
Critério de medição de projeto: Comprimento medido segundo documentação gráfica de Projeto.
Critério de quantitativos de obra: Medir-se-á o comprimento realmente executado segundo especificações de Projeto.

| Código | Un | Descrição | Rendimento | Preço | Importância |
|---|---|---|---|---|---|
| mt27pfi202a | l | Primer fosfocromatante de um só componente, cor cinza, acabamento mate, à base de resinas de polivinil butiral modificado, pigmentos antioxidantes isentos de cromatos, pigmentos extendedores e dissolvente formado à base de uma mistura de hidrocarbonetos, álcoois e dissolvente cetónico, para aplicar com trincha ou pistola sobre superfícies metálicas. (material) | 0.006 | 44.56 | 0.27 |
| mo038 | h | Pintor. (mão de obra) | 0.024 | 32.24 | 0.77 |
| mo076 | h | Ajudante de pintor. (mão de obra) | 0.007 | 30.23 | 0.21 |
| % | % | Custos diretos complementares | 2 % | 1.25 | 0.03 |
|  |  | Custos diretos |  |  | 1.28 |
