# Pintura con tinta de poliuretano alifático, sobre piso de garagem

- Propriedade do ficheiro: CYPE INGENIEROS, S.A.
- Formato: FIEBDC-3/2002
- Âmbito geográfico: Brasil
- Moeda: BRL
- Custos indiretos: 3.00 %
- Despesas gerais: 13.00 %
- Lucro: 6.00 %
- IVA: 17.00 %

## R Revestimentos e forros

### RO Pinturas específicas

#### ROO Garagens

**ROO020** m² Pintura con tinta de poliuretano alifático, sobre piso de garagem.
Aplicação manual de duas demãos de tinta de poliuretano alifático, cor cinza, acabamento mate, textura lisa, (rendimento: 0,1 l/m² cada demão); aplicação prévia de uma demão de primer incolor de dois componentes, à base de resina epóxi sem dissolventes, de baixa viscosidade, sobre piso de garagem de concreto.
Inclui: Limpeza geral da superfície suporte. Preparação da mistura. Aplicação de uma demão de fundo. Aplicação de duas demãos de acabamento.
Critério de medição de projeto: Superfície medida segundo documentação gráfica de Projeto, com o mesmo critério que o suporte base.
Critério de quantitativos de obra: Medir-se-á a superfície realmente executada segundo especificações de Projeto, com o mesmo critério que o suporte base.

| Código | Un | Descrição | Rendimento | Preço | Importância |
|---|---|---|---|---|---|
| mt27upx040b | kg | Primer incolor de dois componentes, à base de resina epóxi sem dissolventes, de baixa viscosidade, para aplicar sobre superfície suporte de concreto ou de argamassa. (material) | 0.300 | 37.34 | 11.20 |
| mt27upx020bg | kg | Verniz de dois componentes para interior, à base de poliuretano alifático e dissolvente, cor vermelho, acabamento mate, textura lisa, para aplicar com rolo de pelo curto, com resistência aos raios UV e à intempérie e com alta resistência aos agentes químicos. (material) | 0.200 | 49.03 | 9.81 |
| op00tal020 |  | Furadeira com misturador. | 1.000 | 0.00 | 0.00 |
| mo038 | h | Pintor. (mão de obra) | 0.142 | 32.24 | 4.58 |
| mo076 | h | Ajudante de pintor. (mão de obra) | 0.142 | 30.23 | 4.29 |
| % | % | Custos diretos complementares | 2 % | 29.88 | 0.60 |
|  |  | Custos diretos |  |  | 30.48 |
