# Reboco liso sobre paramento interior

- Propriedade do ficheiro: CYPE INGENIEROS, S.A.
- Formato: FIEBDC-3/2002
- Âmbito geográfico: Brasil
- Moeda: BRL
- Custos indiretos: 3.00 %
- Despesas gerais: 13.00 %
- Lucro: 6.00 %
- IVA: 17.00 %

## R Revestimentos e forros

### RP Revestimentos tradicionais

#### RPR Rebocos

**RPR011** m² Reboco liso sobre paramento interior.
Formação de reboco liso de espessura mínima 10 mm, mediante a aplicação manual sobre um paramento interior, com emboço previamente executado (não incluído neste preço), de duas camadas de argamassa de cal aérea apagada; a primeira de dosagem 1:4 e inerte grosso e a segunda, de dosagem 1:3 e inerte fino de granulometria muito cuidada. Acabamento superficial: lavagem da superfície da última camada aplicada com água e escova ou trincha de pêlo. Inclusive preparação da superfície suporte, formação de juntas, cantos, mestras, arestas, reentrâncias, ombreiras, padieiras, arremates nos encontros com paramentos, revestimentos ou outros elementos assentes na sua superfície.
Inclui: Preparação da superfície suporte. Disposição dos panos de trabalho. Preparação e aplicação de uma primeira camada. Preparação e aplicação de uma segunda camada. Realização de juntas e encontros. Acabamento superficial. Correção de falhas e limpeza final.
Critério de medição de projeto: Superfície medida segundo documentação gráfica de Projeto, descontando as aberturas de superfície maior de 3 m² e incluindo o desenvolvimento das reentrâncias.
Critério de quantitativos de obra: Medir-se-á a superfície realmente executada segundo especificações de Projeto, descontando as aberturas de superfície maior de 3 m² e incluindo o desenvolvimento das reentrâncias.

| Código | Un | Descrição | Rendimento | Preço | Importância |
|---|---|---|---|---|---|
| mt09mor050d | m³ | Argamassa de cal aérea ou apagada (1:4), confeccionada em obra. (material) | 0.010 | 302.40 | 3.02 |
| mt09mor050c | m³ | Argamassa de cal aérea ou apagada (1:3), confeccionada em obra. (material) | 0.007 | 309.75 | 2.17 |
| op00tal020 |  | Furadeira com misturador. | 1.000 | 0.00 | 0.00 |
| mo039 | h | Pedreiro de acabamento. (mão de obra) | 0.370 | 32.24 | 11.93 |
| mo079 | h | Ajudante de pedreiro de acabamento. (mão de obra) | 0.370 | 30.23 | 11.19 |
| mo111 | h | Servente de pedreiro de acabamento. (mão de obra) | 0.370 | 28.03 | 10.37 |
| % | % | Custos diretos complementares | 2 % | 38.68 | 0.77 |
|  |  | Custos diretos |  |  | 39.45 |
