# Contrapiso de argamassa autonivelante de sulfato de cálcio, de elevada condutibilidade térmica, fabricada em central

- Propriedade do ficheiro: CYPE INGENIEROS, S.A.
- Formato: FIEBDC-3/2002
- Âmbito geográfico: Brasil
- Moeda: BRL
- Custos indiretos: 3.00 %
- Despesas gerais: 13.00 %
- Lucro: 6.00 %
- IVA: 17.00 %

## R Revestimentos e forros

### RS Pisos

#### RSB Bases de pavimentação

**RSB032** m² Contrapiso de argamassa autonivelante de sulfato de cálcio, de elevada condutibilidade térmica, fabricada em central.
Contrapiso interior, de 20 mm de espessura, de argamassa autonivelante, com resistência à compressão de 25 N/mm², resistência à flexão de 5 N/mm², descarga com misturadora-bombeadora sobre piso radiante, como integrante de um sistema de aquecimento, preparada para receber piso plástico, cerâmico, pétreo, de madeira ou de resinas poliméricas; e aplicação posterior de agente filmógeno, (0,15 l/m²). Inclusive banda de painel rígido de poliestireno expandido para a preparação das juntas perimetrais de dilatação.
Critérios considerados na determinação do preço da unidade de obra: O preço não inclui o piso radiante.
Inclui: Marcação de níveis de acabamento. Preparação das juntas perimetrais de dilatação. Derramamento e espalhamento da mistura. Aplicação do agente filmógeno.
Critério de medição de projeto: Superfície medida segundo documentação gráfica de Projeto.
Critério de quantitativos de obra: Medir-se-á a superfície realmente executada segundo especificações de Projeto, sem deduzir a superfície ocupada pelos pilares situados dentro do seu perímetro.

| Código | Un | Descrição | Rendimento | Preço | Importância |
|---|---|---|---|---|---|
| mt16pea020a | m² | Painel rígido de poliestireno expandido, borda lateral reta, de 10 mm de espessura, resistência térmica 0,25 m²K/W, condutibilidade térmica 0,036 W/(mK), para junta de dilatação. (material) | 0.100 | 6.16 | 0.62 |
| mt09mal025a | m³ | Argamassa autonivelante, com resistência à compressão de 25 N/mm², resistência à flexão de 5 N/mm², à base de sulfato de cálcio, para espessuras de 2,0 a 3,5 cm, usada em nivelação de pisos. (material) | 0.020 | 865.94 | 17.32 |
| mt08cur020a | l | Agente filmógeno, para a cura de concretos e argamassas. (material) | 0.150 | 3.94 | 0.59 |
| mq06pym020 | h | Misturadora-bombeadora para argamassas autonivelantes. (equipamento) | 0.058 | 40.14 | 2.33 |
| mo031 | h | Aplicador de argamassa autonivelante. (mão de obra) | 0.037 | 32.24 | 1.19 |
| mo069 | h | Ajudante de aplicador de argamassa autonivelante. (mão de obra) | 0.029 | 30.23 | 0.88 |
| % | % | Custos diretos complementares | 2 % | 22.93 | 0.46 |
|  |  | Custos diretos |  |  | 23.39 |
