# Tratamento do acabamento superficial em obra de piso interior de granilite

- Propriedade do ficheiro: CYPE INGENIEROS, S.A.
- Formato: FIEBDC-3/2002
- Âmbito geográfico: Brasil
- Moeda: BRL
- Custos indiretos: 3.00 %
- Despesas gerais: 13.00 %
- Lucro: 6.00 %
- IVA: 17.00 %

## R Revestimentos e forros

### RS Pisos

#### RSC De granilite

**RSC030** m² Tratamento do acabamento superficial em obra de piso interior de granilite.
Abrilhantamento mecânico em obra de piso interior de granilite, con mós de 400 ou superior, com prévia aplicação de líquido cristalizador.
Inclui: Aplicação do líquido cristalizador. Abrilhantamento. Revisão dos espigões de difícil acesso.
Critério de medição de projeto: Superfície medida segundo documentação gráfica de Projeto.
Critério de quantitativos de obra: Medir-se-á a superfície realmente executada segundo especificações de Projeto.

| Código | Un | Descrição | Rendimento | Preço | Importância |
|---|---|---|---|---|---|
| mt18tsm110a | l | Líquido cristalizador, de cor branca, com pH de 2,5, para tratamento superficial de cristalização e abrilhantamento, em pisos de pedra natural ou de granilite. (material) | 0.125 | 61.19 | 7.65 |
| mq08war155 | h | Polidora para polir ou abrilhantar pisos de pedra natural ou de granilite, com prato de lã de aço ou esponja sintética. (equipamento) | 0.174 | 9.42 | 1.64 |
| op00lij010 |  | Lixadora-polidora. | 1.000 | 0.00 | 0.00 |
| mo037 | h | Polidor de pisos. (mão de obra) | 0.186 | 33.34 | 6.20 |
| % | % | Custos diretos complementares | 2 % | 15.49 | 0.31 |
|  |  | Custos diretos |  |  | 15.80 |
