# Rodapé de alumínio

- Propriedade do ficheiro: CYPE INGENIEROS, S.A.
- Formato: FIEBDC-3/2002
- Âmbito geográfico: Brasil
- Moeda: BRL
- Custos indiretos: 3.00 %
- Despesas gerais: 13.00 %
- Lucro: 6.00 %
- IVA: 17.00 %

## R Revestimentos e forros

### RS Pisos

#### RSD Arremates de pisos e pavimentos

**RSD015** m Rodapé de alumínio.
Rodapé de alumínio anodizado, de 80 mm de altura, cor prata. COLOCAÇÃO: com cola.
Inclui: Limpeza e preparação da superfície suporte. Marcação. Corte do rodapé. Colocação e fixação do rodapé. Resolução de esquinas e encontros. Limpeza final.
Critério de medição de projeto: Comprimento medido segundo documentação gráfica de Projeto, sem incluir vãos de portas. Não foi incrementada a medição por perdas, uma vez que na composição se considerou 5% a mais.
Critério de quantitativos de obra: Medir-se-á o comprimento realmente executado segundo especificações de Projeto.

| Código | Un | Descrição | Rendimento | Preço | Importância |
|---|---|---|---|---|---|
| mt47adc110a | kg | Cola especial de poliuretano bicomponente. (material) | 0.080 | 13.70 | 1.10 |
| mt18rpp010c | m | Rodapé de alumínio anodizado, de 80 mm de altura, cor prata, inclusive peças para uniões, resolução de ângulos e terminações. (material) | 1.050 | 46.85 | 49.19 |
| mo023 | h | Ladrilhista. (mão de obra) | 0.149 | 32.24 | 4.80 |
| % | % | Custos diretos complementares | 2 % | 55.09 | 1.10 |
|  |  | Custos diretos |  |  | 56.19 |
