# Caixa para piso técnico

- Propriedade do ficheiro: CYPE INGENIEROS, S.A.
- Formato: FIEBDC-3/2002
- Âmbito geográfico: Brasil
- Moeda: BRL
- Custos indiretos: 3.00 %
- Despesas gerais: 13.00 %
- Lucro: 6.00 %
- IVA: 17.00 %

## R Revestimentos e forros

### RS Pisos

#### RSE Técnicos

**RSE130** Un Caixa para piso técnico.
Formação de caixa de painel de piso técnico, para a posterior colocação de tampas de registo de instalações ou de grelhas de ventilação (não incluídas neste preço). Inclusive marcação, corte das peças e resolução de encontros. Totalmente terminada.
Inclui: Marcação. Corte das peças. Formação da caixa.
Critério de medição de projeto: Número de unidades previstas, segundo documentação gráfica de Projeto.
Critério de quantitativos de obra: Medir-se-á o número de unidades realmente executadas segundo especificações de Projeto.

| Código | Un | Descrição | Rendimento | Preço | Importância |
|---|---|---|---|---|---|
| mo011 | h | Montador. (mão de obra) | 0.745 | 40.91 | 30.48 |
| mo080 | h | Ajudante de montador. (mão de obra) | 0.745 | 30.23 | 22.52 |
| % | % | Custos diretos complementares | 2 % | 53.00 | 1.06 |
|  |  | Custos diretos |  |  | 54.06 |
