# Anel de polietileno para suporte de piso flutuante

- Propriedade do ficheiro: CYPE INGENIEROS, S.A.
- Formato: FIEBDC-3/2002
- Âmbito geográfico: Brasil
- Moeda: BRL
- Custos indiretos: 3.00 %
- Despesas gerais: 13.00 %
- Lucro: 6.00 %
- IVA: 17.00 %

## R Revestimentos e forros

### RS Pisos

#### RSE Técnicos

**RSE210** Un Anel de polietileno para suporte de piso flutuante.
Suporte de piso flutuante formado por anel de fôrmas de polietileno, de 2 mm de altura e 230 mm de diâmetro, sobre lâmina drenante, para o posterior preenchimento com cimento cola e colocação do piso (não incluído neste preço). Inclusive marcação.
Inclui: Marcação. Colocação do suporte.
Critério de medição de projeto: Número de unidades previstas, segundo documentação gráfica de Projeto.
Critério de quantitativos de obra: Medir-se-á o número de unidades realmente executadas segundo especificações de Projeto.

| Código | Un | Descrição | Rendimento | Preço | Importância |
|---|---|---|---|---|---|
| mt18jrs710a | Un | Suporte de piso flutuante formado por anel de fôrmas de polietileno, de 2 mm de altura e 230 mm de diâmetro, para encher com cimento cola. (material) | 1.000 | 34.42 | 34.42 |
| mo011 | h | Montador. (mão de obra) | 0.124 | 40.91 | 5.07 |
| mo080 | h | Ajudante de montador. (mão de obra) | 0.124 | 30.23 | 3.75 |
| % | % | Custos diretos complementares | 2 % | 43.24 | 0.86 |
|  |  | Custos diretos |  |  | 44.10 |
