# Perfil para junta de fracionamento

- Propriedade do ficheiro: CYPE INGENIEROS, S.A.
- Formato: FIEBDC-3/2002
- Âmbito geográfico: Brasil
- Moeda: BRL
- Custos indiretos: 3.00 %
- Despesas gerais: 13.00 %
- Lucro: 6.00 %
- IVA: 17.00 %

## R Revestimentos e forros

### RS Pisos

#### RSG Cerâmicos

**RSG030** m Perfil para junta de fracionamento.
Perfil angular para juntas de fracionamento em pisos cerâmicos, de aço inoxidável AISI 316L, de 20 mm de altura, com perfurações trapezoidais para a sua fixação.
Inclui: Marcação da disposição das peças segundo o seu comprimento. Corte das peças. Fixação das peças.
Critério de medição de projeto: Comprimento medido segundo documentação gráfica de Projeto.
Critério de quantitativos de obra: Medir-se-á o comprimento realmente executado segundo especificações de Projeto.

| Código | Un | Descrição | Rendimento | Preço | Importância |
|---|---|---|---|---|---|
| mt18jrs010moq4 | m | Perfil angular para juntas de fracionamento em pisos cerâmicos, de aço inoxidável AISI 316L, de 20 mm de altura, com perfurações trapezoidais para a sua fixação, fornecido em barras de 2,5 m de comprimento. (material) | 1.050 | 52.60 | 55.23 |
| op00amo010 |  | Esmerilhadeira. | 1.000 | 0.00 | 0.00 |
| mo023 | h | Ladrilhista. (mão de obra) | 0.186 | 32.24 | 6.00 |
| % | % | Custos diretos complementares | 2 % | 61.23 | 1.22 |
|  |  | Custos diretos |  |  | 62.45 |
