# Piso cerâmico. Colocação em camada grossa

- Propriedade do ficheiro: CYPE INGENIEROS, S.A.
- Formato: FIEBDC-3/2002
- Âmbito geográfico: Brasil
- Moeda: BRL
- Custos indiretos: 3.00 %
- Despesas gerais: 13.00 %
- Lucro: 6.00 %
- IVA: 17.00 %

## R Revestimentos e forros

### RS Pisos

#### RSG Cerâmicos

**RSG008** m² Piso cerâmico. Colocação em camada grossa.
Piso de placas cerâmicas esmaltadas, de 45x45 cm, resistência à abrasão PEI 4, com superfície acetinada, bordas arredondadas, gama média. COLOCAÇÃO: com argamassa de cimento cinza, confeccionada em obra, dosificação 1:3. REJUNTAMENTO: com argamassa de rejuntamento cimentícia tipo II, cor bege, para juntas entre 2 e 10 mm.
Inclui: Limpeza, nivelamento e preparação da superfície suporte. Marcação dos níveis de acabamento. Marcação da disposição das placas cerâmicas e juntas de movimento. Espalhamento da camada de argamassa. Colocação das placas cerâmicas. Formação de juntas de fracionamento, perimetrais e estruturais. Rejuntamento. Eliminação e limpeza do material sobrante. Limpeza final do piso.
Critério de medição de projeto: Superfície útil, medida segundo documentação gráfica de Projeto.
Critério de quantitativos de obra: Medir-se-á a superfície realmente executada segundo especificações de Projeto.

| Código | Un | Descrição | Rendimento | Preço | Importância |
|---|---|---|---|---|---|
| mt18brb010scob | m² | Placa cerâmica esmaltada, de 45x45 cm, resistência à abrasão PEI 4, com superfície acetinada, bordas arredondadas, gama média, para pisos, segundo ABNT NBR 13817. (material) | 1.050 | 54.13 | 56.84 |
| mt08cem002 | kg | Cimento cinza em sacos. (material) | 13.500 | 0.63 | 8.51 |
| mt01arg002a | m³ | Areia média lavada. (material) | 0.044 | 112.99 | 4.97 |
| mt09mcr360af | kg | Argamassa de rejuntamento cimentícia tipo II, cor bege, para juntas entre 2 e 10 mm e utilização em ambientes interiores e exteriores, composta de cimento cinza, cargas minerais, pigmentos e aditivos, segundo ABNT NBR 14992. (material) | 1.285 | 4.06 | 5.22 |
| mt08aaa010a | m³ | Água. (material) | 0.006 | 3.79 | 0.02 |
| op00sie030 |  | Serra de disco de diamante, para mesa de trabalho, de corte úmido. | 1.000 | 0.00 | 0.00 |
| op00amo010 |  | Esmerilhadeira. | 1.000 | 0.00 | 0.00 |
| mo023 | h | Ladrilhista. (mão de obra) | 0.991 | 32.24 | 31.95 |
| mo061 | h | Ajudante de ladrilhista. (mão de obra) | 0.416 | 30.23 | 12.58 |
| mo113 | h | Auxiliar de serviços gerais. (mão de obra) | 0.298 | 27.81 | 8.29 |
| % | % | Custos diretos complementares | 2 % | 128.38 | 2.57 |
|  |  | Custos diretos |  |  | 130.95 |
