# Limpeza de piso cerâmico

- Propriedade do ficheiro: CYPE INGENIEROS, S.A.
- Formato: FIEBDC-3/2002
- Âmbito geográfico: Brasil
- Moeda: BRL
- Custos indiretos: 3.00 %
- Despesas gerais: 13.00 %
- Lucro: 6.00 %
- IVA: 17.00 %

## R Revestimentos e forros

### RS Pisos

#### RSK Preparação da superfície

**RSK020** m² Limpeza de piso cerâmico.
Limpeza de piso cerâmico de tijoleira tradicional em bom estado de conservação, através do derrame sobre a superfície de uma solução aquosa de ácido acético deixando-a a secar, escovamento do piso e enxágue com água abundante, repetindo o tratamento até eliminar o salitre da superfície; e aplicação posterior de líquido decapante específico para tijoleira tradicional, com o objetivo de eliminar as manchas de sujeira, gorduras e microrganismos. Incluindo proteção dos elementos da envolvente que não são objeto da limpeza, eliminação mecânica de incrustações, secagem da água restante, remoção e armazenamento dos restos gerados; considerando um grau de complexidade médio.
Inclui: Proteção dos elementos da envolvente. Aplicação do produto de limpeza. Escovamento da superfície. Enxágue. Aplicação do produto decapante. Limpeza. Remoção e armazenamento da água e dos restos gerados.
Critério de medição de projeto: Superfície medida segundo documentação gráfica de Projeto.
Critério de quantitativos de obra: Medir-se-á a superfície realmente executada segundo especificações de Projeto.

| Código | Un | Descrição | Rendimento | Preço | Importância |
|---|---|---|---|---|---|
| mt08lim070 | l | Ácido acético. (material) | 2.200 | 3.11 | 6.84 |
| mt08aaa010a | m³ | Água. (material) | 0.011 | 3.79 | 0.04 |
| mt08lim080c | kg | Decapante específico para tijoleira tradicional. (material) | 0.110 | 23.29 | 2.56 |
| mo020 | h | Pedreiro. (mão de obra) | 0.300 | 32.24 | 9.67 |
| mo077 | h | Ajudante de pedreiro. (mão de obra) | 0.150 | 30.23 | 4.53 |
| % | % | Custos diretos complementares | 2 % | 23.64 | 0.47 |
|  |  | Custos diretos |  |  | 24.11 |
