# Piso contínuo de microargamassa de cal e cimento

- Propriedade do ficheiro: CYPE INGENIEROS, S.A.
- Formato: FIEBDC-3/2002
- Âmbito geográfico: Brasil
- Moeda: BRL
- Custos indiretos: 3.00 %
- Despesas gerais: 13.00 %
- Lucro: 6.00 %
- IVA: 17.00 %

## R Revestimentos e forros

### RS Pisos

#### RSQ Contínuos de microargamassa

**RSQ050** m² Piso contínuo de microargamassa de cal e cimento.
Piso contínuo de microargamassa, de 3 mm de espessura, realizado sobre superfície não absorvente. PRIMÁRIO: à base de copolímeros acrílicos em emulsão aquosa, sem diluir. CAMADA BASE: microargamassa de cal e cimento, com um tamanho máximo do inerte de 0,2 mm, cor a escolher, com resina acrílica e pigmento, em duas camadas, (0,5 kg/m² cada camada) e malha de fibra de vidro anti-álcalis, de 2,2x2,3 mm de vão de malha, de 58 g/m² de massa superficial. CAMADA DECORATIVA: microargamassa de cal e cimento, com um tamanho máximo do inerte de 0,2 mm, cor a escolher, com resina acrílica e pigmento, (0,5 kg/m²). CAMADA DE VEDAÇÃO: primer à base de copolímeros acrílicos em emulsão aquosa e verniz aquoso de poliuretano bicomponente.
Critérios considerados na determinação do preço da unidade de obra: O preço não inclui a superfície suporte.
Inclui: Limpeza da superfície suporte. Implantação das juntas de dilatação e panos de trabalho. Aplicação da camada de primer. Execução da mistura. Aplicação da camada base. Colocação da malha embutida na camada base. Lixar as pequenas aderências e imperfeições. Aplicação da camada decorativa. Aplicação da camada de vedante. Limpeza final da superfície acabada.
Critério de medição de projeto: Superfície medida em projeção horizontal, segundo documentação gráfica de Projeto.
Critério de quantitativos de obra: Medir-se-á, em projeção horizontal, a superfície realmente executada segundo especificações de Projeto.

| Código | Un | Descrição | Rendimento | Preço | Importância |
|---|---|---|---|---|---|
| mt28mcc005a | l | Primer à base de copolímeros acrílicos em emulsão aquosa, sem diluir, para regularizar a porosidade e melhorar a aderência dos suportes não absorventes, para aplicar com rolo. (material) | 0.090 | 33.23 | 2.99 |
| mt28mcc050a | m² | Malha de fibra de vidro anti-álcalis, de 2,2x2,3 mm de vão de malha, de 58 g/m² de massa superficial, para armar microargamassas. (material) | 1.050 | 6.65 | 6.98 |
| mt28mcc010f | kg | Microargamassa bicomponente, composto de cimento, cal, inertes selecionados e aditivos, com um tamanho máximo do inerte de 0,2 mm, cor a escolher, como camada base, para aplicar com desempenadeira metálica. (material) | 1.500 | 13.43 | 20.15 |
| mt28mcc009a | l | Resina acrílica em base aquosa. (material) | 0.558 | 18.94 | 10.57 |
| mt28mcc008 | Un | Pigmento, para a coloração em massa de microcimento. (material) | 0.200 | 88.61 | 17.72 |
| mt28mcc020a | l | Primer à base de copolímeros acrílicos em emulsão aquosa, como ponte de aderência entre a microargamassa e o verniz, para aplicar com trincha, rolo ou pistola. (material) | 0.120 | 67.57 | 8.11 |
| mt28mcc021a | l | Verniz aquoso de poliuretano bicomponente, para aplicar com trincha, rolo ou pistola. (material) | 0.150 | 105.23 | 15.78 |
| op00tal020 |  | Furadeira com misturador. | 1.000 | 0.00 | 0.00 |
| mo020 | h | Pedreiro. (mão de obra) | 0.912 | 32.24 | 29.40 |
| mo113 | h | Auxiliar de serviços gerais. (mão de obra) | 1.629 | 27.81 | 45.30 |
| % | % | Custos diretos complementares | 2 % | 157.00 | 3.14 |
|  |  | Custos diretos |  |  | 160.14 |
