# Piso flexível têxtil

- Propriedade do ficheiro: CYPE INGENIEROS, S.A.
- Formato: FIEBDC-3/2002
- Âmbito geográfico: Brasil
- Moeda: BRL
- Custos indiretos: 3.00 %
- Despesas gerais: 13.00 %
- Lucro: 6.00 %
- IVA: 17.00 %

## R Revestimentos e forros

### RS Pisos

#### RST Têxteis (carpetes)

**RST010** m² Piso flexível têxtil.
Piso de carpete de fibra sintética 100% polipropileno, tipo argolado, de 6 mm de espessura, fornecida em rolos de 3,6x20 m. Colocação em obra: com ????????????????????, sobre camada fina de nivelação.
Critérios considerados na determinação do preço da unidade de obra: O preço não inclui a camada fina de nivelação.
Inclui: Implantação e recorte do piso. Aplicação da cola. Colocação do piso. Resolução de encontros e pontos singulares. Eliminação e limpeza do material sobrante. Limpeza final do piso.
Critério de medição de projeto: Superfície útil, medida segundo documentação gráfica de Projeto.
Critério de quantitativos de obra: Medir-se-á a superfície realmente executada segundo especificações de Projeto.

| Código | Un | Descrição | Rendimento | Preço | Importância |
|---|---|---|---|---|---|
| mt18dww010a | kg | Adesivo de contato à base de resina acrílica em dispersão aquosa, para piso de borracha, linóleo, PVC, carpete e têxtil. (material) | 0.250 | 13.74 | 3.44 |
| mt18dte020bc | m² | Carpete de fibra sintética 100% polipropileno, tipo argolado, de 6 mm de espessura, fornecida em rolos de 3,6x20 m. (material) | 1.050 | 79.69 | 83.67 |
| mo027 | h | Colocador de carpetes e revestimentos têxteis. (mão de obra) | 0.124 | 32.24 | 4.00 |
| mo065 | h | Ajudante de colocador de carpetes e revestimentos têxteis. (mão de obra) | 0.124 | 30.23 | 3.75 |
| % | % | Custos diretos complementares | 2 % | 94.86 | 1.90 |
|  |  | Custos diretos |  |  | 96.76 |
