# Enceramento de piso cerâmico poroso

- Propriedade do ficheiro: CYPE INGENIEROS, S.A.
- Formato: FIEBDC-3/2002
- Âmbito geográfico: Brasil
- Moeda: BRL
- Custos indiretos: 3.00 %
- Despesas gerais: 13.00 %
- Lucro: 6.00 %
- IVA: 17.00 %

## R Revestimentos e forros

### RS Pisos

#### RSY Reparações

**RSY021** m² Enceramento de piso cerâmico poroso.
Enceramento de piso cerâmico poroso localizado no interior, através da aplicação de duas demãos de cera vegetal de carnaúba, segundo as instruções e dosagens recomendadas pelo fabricante, para a proteção da superfície cerâmica, evitando o aparecimento de salitre e incrustações. Incluindo limpeza prévia do piso, com eliminação de partículas soltas, sem incluir a limpeza de manchas de gordura, eflorescências salinas e incrustações.
Inclui: Limpeza. Enceramento do piso.
Critério de medição de projeto: Superfície medida segundo documentação gráfica de Projeto.
Critério de quantitativos de obra: Medir-se-á a superfície realmente executada segundo especificações de Projeto.

| Código | Un | Descrição | Rendimento | Preço | Importância |
|---|---|---|---|---|---|
| mt08lim090b | kg | Cera vegetal de carnaúba, obtida a partir da folha de palma de carnaúba, para encerar pisos. (material) | 0.250 | 19.22 | 4.81 |
| mo112 | h | Servente de pedreiro. (mão de obra) | 0.124 | 28.03 | 3.48 |
| mo113 | h | Auxiliar de serviços gerais. (mão de obra) | 0.062 | 27.81 | 1.72 |
| % | % | Custos diretos complementares | 2 % | 10.01 | 0.20 |
|  |  | Custos diretos |  |  | 10.21 |
