# Tratamento de acabamento superficial de piso de pedra natural

- Propriedade do ficheiro: CYPE INGENIEROS, S.A.
- Formato: FIEBDC-3/2002
- Âmbito geográfico: Brasil
- Moeda: BRL
- Custos indiretos: 3.00 %
- Despesas gerais: 13.00 %
- Lucro: 6.00 %
- IVA: 17.00 %

## R Revestimentos e forros

### RS Pisos

#### RSY Reparações

**RSY032** m² Tratamento de acabamento superficial de piso de pedra natural.
Reparação de piso de pedra natural através de polimento fino com molas de até 400 mm de grão e acabamento abrilhantamento com lã de aço. Inclusive remoção de lamas procedentes do polimento fino e limpeza prévia ao abrilhantamento.
Inclui: Polimento fino. Limpeza. Abrilhantamento.
Critério de medição de projeto: Superfície medida segundo documentação gráfica de Projeto.
Critério de quantitativos de obra: Medir-se-á a superfície realmente executada segundo especificações de Projeto.

| Código | Un | Descrição | Rendimento | Preço | Importância |
|---|---|---|---|---|---|
| mq08war155 | h | Polidora para polir ou abrilhantar pisos de pedra natural ou de granilite, com prato de lã de aço ou esponja sintética. (equipamento) | 0.174 | 8.85 | 1.54 |
| op00lij010 |  | Lixadora-polidora. | 1.000 | 0.00 | 0.00 |
| mo037 | h | Polidor de pisos. (mão de obra) | 0.248 | 32.24 | 8.00 |
| % | % | Custos diretos complementares | 2 % | 9.54 | 0.19 |
|  |  | Custos diretos |  |  | 9.73 |
