# Consolidação de piso cerâmico

- Propriedade do ficheiro: CYPE INGENIEROS, S.A.
- Formato: FIEBDC-3/2002
- Âmbito geográfico: Brasil
- Moeda: BRL
- Custos indiretos: 3.00 %
- Despesas gerais: 13.00 %
- Lucro: 6.00 %
- IVA: 17.00 %

## R Revestimentos e forros

### RS Pisos

#### RSY Reparações

**RSY022** m² Consolidação de piso cerâmico.
Consolidação de piso cerâmico, em estado de conservação bom, através da aplicação de mineralizador de base hidrófuga transpirável como protetor de superfície e uma demão de cera natural de abelha como tratamento protetor e decorativo. Inclusive limpeza, eliminação de incrustações através de escalpelo.
Inclui: Limpeza e preparação da superfície suporte. Aplicação do mineralizador. Aplicação de uma demão de acabamento.
Critério de medição de projeto: Superfície medida segundo documentação gráfica de Projeto.
Critério de quantitativos de obra: Medir-se-á a superfície realmente executada segundo especificações de Projeto.

| Código | Un | Descrição | Rendimento | Preço | Importância |
|---|---|---|---|---|---|
| mt08lim090a | kg | Cera natural de abelha, para encerar pisos. (material) | 0.100 | 18.94 | 1.89 |
| mt27pfj150 | kg | Mineralizador de base hidrófuga transpirável. (material) | 0.150 | 16.45 | 2.47 |
| mt08aaa010a | m³ | Água. (material) | 0.050 | 3.79 | 0.19 |
| mo020 | h | Pedreiro. (mão de obra) | 0.248 | 32.24 | 8.00 |
| mo113 | h | Auxiliar de serviços gerais. (mão de obra) | 0.124 | 27.81 | 3.45 |
| % | % | Custos diretos complementares | 2 % | 16.00 | 0.32 |
|  |  | Custos diretos |  |  | 16.32 |
