# Encontro de forro contínuo de placas de escaiola com paramento vertical

- Propriedade do ficheiro: CYPE INGENIEROS, S.A.
- Formato: FIEBDC-3/2002
- Âmbito geográfico: Brasil
- Moeda: BRL
- Custos indiretos: 3.00 %
- Despesas gerais: 13.00 %
- Lucro: 6.00 %
- IVA: 17.00 %

## R Revestimentos e forros

### RT Forros em interiores

#### RTA Contínuos, de placas de escaiola

**RTA022** m Encontro de forro contínuo de placas de escaiola com paramento vertical.
Formação de encontro entre o forro contínuo de placas de escaiola e o paramento vertical, através da fixação ao paramento de moldura pré-fabricada de escaiola de 4x4 cm, para apoio perimetral das placas; deixando uma separação mínima de 5 mm entre as placas e o paramento. Incluindo cola para escaiola para a fixação das peças.
Inclui: Marcação do traçado no paramento. Disposição e corte das peças. Humidificação da base de fixação. Espalhamento da cola. Colocação e rejuntamento das peças. Correção de falhas de encontros entre peças, esquinas e cantos.
Critério de medição de projeto: Comprimento medido segundo documentação gráfica de Projeto.
Critério de quantitativos de obra: Medir-se-á o comprimento realmente executado segundo especificações de Projeto.

| Código | Un | Descrição | Rendimento | Preço | Importância |
|---|---|---|---|---|---|
| mt09eyc030 | kg | Cola para escaiola. (material) | 0.150 | 0.86 | 0.13 |
| mt12rea400ad | m | Moldura de escaiola, de 4x4 cm, para solução perimetral de forro. (material) | 1.100 | 4.46 | 4.91 |
| mo035 | h | Escaiolador. (mão de obra) | 0.145 | 33.34 | 4.83 |
| mo117 | h | Servente de escaiolador. (mão de obra) | 0.145 | 28.94 | 4.20 |
| % | % | Custos diretos complementares | 2 % | 14.07 | 0.28 |
|  |  | Custos diretos |  |  | 14.35 |
