# Forro contínuo de painéis de lã de rocha

- Propriedade do ficheiro: CYPE INGENIEROS, S.A.
- Formato: FIEBDC-3/2002
- Âmbito geográfico: Brasil
- Moeda: BRL
- Custos indiretos: 3.00 %
- Despesas gerais: 13.00 %
- Lucro: 6.00 %
- IVA: 17.00 %

## R Revestimentos e forros

### RT Forros em interiores

#### RTH Contínuos, de fibras minerais

**RTH010** m² Forro contínuo de painéis de lã de rocha.
Forro contínuo suspenso, situado a uma altura menor de 4 m, constituído por: ESTRUTURA: estrutura metálica de aço galvanizado de perfis em C 28/60/28; PAINÉIS: painéis acústicos autoportantes de lã de rocha vulcânica, compostos por módulos de 1200x1200x40 mm, com a face aparente revestida com um véu de cor branca e a face traseira revestida com um contra-véu com resistência ao desgaste, acabamento em cor branca. Inclusive fixações para a ancoragem dos perfis, massa de secagem em pó, massa de juntas, fita de juntas, estuque e acessórios de montagem.
Inclui: Marcação dos eixos da estrutura metálica. Sinalização dos pontos de ancoragem à laje ou elemento de suporte. Nivelamento e suspensão dos perfis primários e secundários da estrutura. Corte dos painéis. Fixação dos painéis. Resolução de encontros e pontos singulares. Tratamento de juntas. Aplicação de estuque.
Critério de medição de projeto: Superfície medida entre paramentos, segundo documentação gráfica de Projeto, sem descontar aberturas para instalações.
Critério de quantitativos de obra: Medir-se-á a superfície realmente executada segundo especificações de Projeto, sem descontar aberturas para instalações.

| Código | Un | Descrição | Rendimento | Preço | Importância |
|---|---|---|---|---|---|
| mt16par150ab | m² | Painel acústico autoportante de lã de rocha vulcânica, Euroclasse A2-s1, d0 de reação ao fogo, composto por módulos de 1200x1200x40 mm, com a face aparente revestida com um véu de cor branca e a face traseira revestida com um contra-véu, com resistência ao desgaste. (material) | 1.050 | 914.00 | 959.70 |
| mt12fpg080d | m | Perfil em C 28/60/28, de aço galvanizado tipo DX51D+Z140. (material) | 1.700 | 6.79 | 11.54 |
| mt12fta010a | Un | Arruela de fixação. (material) | 0.700 | 1.15 | 0.81 |
| mt12fta020a | Un | Roseta de fixação. (material) | 4.850 | 6.52 | 31.62 |
| mt12fta030a | m | Fita de juntas, de 40 mm de largura. (material) | 1.700 | 0.53 | 0.90 |
| mt12fta045a | kg | Massa de secagem em pó. (material) | 0.550 | 38.73 | 21.30 |
| mt12fta040a | kg | Massa de juntas. (material) | 0.350 | 35.55 | 12.44 |
| mt12fta050a | kg | Estuque cor branca. (material) | 1.100 | 74.48 | 81.93 |
| op00fre010 |  | Fresadora. | 1.000 | 0.00 | 0.00 |
| op00ato010 |  | Parafusadeira. | 1.000 | 0.00 | 0.00 |
| mo015 | h | Montador de forros. (mão de obra) | 0.242 | 34.52 | 8.35 |
| mo082 | h | Ajudante de montador de forros. (mão de obra) | 0.242 | 29.06 | 7.03 |
| % | % | Custos diretos complementares | 2 % | 1135.62 | 22.71 |
|  |  | Custos diretos |  |  | 1158.33 |
