# Espelho

- Propriedade do ficheiro: CYPE INGENIEROS, S.A.
- Formato: FIEBDC-3/2002
- Âmbito geográfico: Brasil
- Moeda: BRL
- Custos indiretos: 3.00 %
- Despesas gerais: 13.00 %
- Lucro: 6.00 %
- IVA: 17.00 %

## R Revestimentos e forros

### RV Vidros

#### RVE Espelhos

**RVE010** Un Espelho.
Espelho incolor, de 900x900 mm e 3 mm de espessura, com tratamento perimetral das bordas e protegido com tinta de cor prata na sua face posterior, fixado com massa ao paramento.
Inclui: Limpeza e preparação do suporte. Colocação do espelho. Limpeza final.
Critério de medição de projeto: Superfície medida segundo documentação gráfica de Projeto.
Critério de quantitativos de obra: Medir-se-á a superfície realmente executada segundo especificações de Projeto.

| Código | Un | Descrição | Rendimento | Preço | Importância |
|---|---|---|---|---|---|
| mt21vsj020a | m² | Espelho incolor, de 3 mm de espessura, protegido com tinta de cor prata na sua face posterior. (material) | 0.814 | 80.31 | 65.37 |
| mt21vva030 | m | Tratamento das bordas do espelho. (material) | 3.600 | 6.84 | 24.62 |
| mt21vva012 | l | Vedante de aplicação com pistola, de base neutra monocomponente. (material) | 0.085 | 43.58 | 3.70 |
| mo055 | h | Vidraceiro. (mão de obra) | 0.455 | 27.84 | 12.67 |
| % | % | Custos diretos complementares | 2 % | 106.36 | 2.13 |
|  |  | Custos diretos |  |  | 108.49 |
