# Preparação de superfície metálica, para repintar

- Propriedade do ficheiro: CYPE INGENIEROS, S.A.
- Formato: FIEBDC-3/2002
- Âmbito geográfico: Brasil
- Moeda: BRL
- Custos indiretos: 3.00 %
- Despesas gerais: 13.00 %
- Lucro: 6.00 %
- IVA: 17.00 %

## R Revestimentos e forros

### RY Preparações, proteções, reparações e reforços de revestimentos

#### RYP Preparações

**RYP006** m² Preparação de superfície metálica, para repintar.
Preparação de superfície de guarda, com camadas de esmalte em mau estado, através da aplicação com trincha de 0,2 l/m² de removedor de pinturas líquido, impregnando a pintura existente, eliminando-a com espátula uma vez amolecida, para proceder posteriormente à sua repintura.
Inclui: Aplicação do decapante. Eliminação da tinta existente. Limpeza da superfície.
Critério de medição de projeto: Superfície medida segundo documentação gráfica de Projeto.
Critério de quantitativos de obra: Medir-se-á a superfície realmente executada segundo especificações de Projeto.

| Código | Un | Descrição | Rendimento | Preço | Importância |
|---|---|---|---|---|---|
| mt27tlb020a | l | Removedor de pinturas líquido, para eliminar tintas látex, tintas epóxi, esmaltes e vernizes, aplicada com trincha ou pincel. (material) | 0.200 | 26.79 | 5.36 |
| mt27wad140a | l | Dissolvente, formulado à base de uma mistura de hidrocarbonetos aromáticos, ésteres e acetonas. (material) | 0.050 | 15.54 | 0.78 |
| op00dec010 |  | Soprador. | 1.000 | 0.00 | 0.00 |
| mo038 | h | Pintor. (mão de obra) | 1.293 | 33.34 | 43.11 |
| % | % | Custos diretos complementares | 2 % | 49.25 | 0.99 |
|  |  | Custos diretos |  |  | 50.24 |
