# Aparelho sanitário com torneira

- Propriedade do ficheiro: CYPE INGENIEROS, S.A.
- Formato: FIEBDC-3/2002
- Âmbito geográfico: Brasil
- Moeda: BRL
- Custos indiretos: 3.00 %
- Despesas gerais: 13.00 %
- Lucro: 6.00 %
- IVA: 17.00 %

## S Sinalização e equipamento

### SA Aparelhos sanitários

#### SAC Conjuntos

**SAC020** Un Aparelho sanitário com torneira
Lavatório de porcelana sanitária com coluna, gama básica, cor branco, de 520x410 mm, com torneira monocomando, gama básica, acabamento cromado, com arejador e elemento de drenagem, acabamento. Inclusive válvulas de regulação, ligações de alimentação flexíveis e vedação com silicone.
Inclui: Marcação. Colocação e fixação do aparelho. Montagem do elemento de drenagem. Ligação à rede de drenagem. Montagem da torneira. Ligação às redes de água fria e quente. Verificação do seu correto funcionamento. Vedação de juntas.
Critério de medição de projeto: Número de unidades previstas, segundo documentação gráfica de Projeto.
Critério de quantitativos de obra: Medir-se-á o número de unidades realmente colocadas segundo especificações de Projeto.

| Código | Un | Descrição | Rendimento | Preço | Importância |
|---|---|---|---|---|---|
| mt30lps010aa | Un | Lavatório de porcelana sanitária, com coluna, gama básica, cor branco, de 520x410 mm, com jogo de fixação. (material) | 1.000 | 311.77 | 311.77 |
| mt31gmg010a | Un | Torneira monocomando com cartucho cerâmico para lavatório, gama básica, acabamento cromado, composta de arejador, escoamento automático e ligações de alimentação flexíveis. (material) | 1.000 | 228.26 | 228.26 |
| mt36www005b | Un | Acoplamento à parede incorporado com plafon, de PVC, série B, cor branca, para escoamento de águas residuais (a baixa e alta temperatura) no interior dos edifícios, ligação mista de 1 1/4"x40 mm de diâmetro, com válvula de drenagem. (material) | 1.000 | 32.70 | 32.70 |
| mt30lla010 | Un | Válvula de secionamento de 1/2", para lavatório ou bidê, acabamento cromado. (material) | 2.000 | 60.66 | 121.32 |
| mt30www005 | Un | Cartucho de 300 ml de silicone ácida monocomponente, fungicida, para vedação de juntas em ambientes úmidos. (material) | 0.012 | 22.39 | 0.27 |
| op00tal010 |  | Furadeira. | 1.000 | 0.00 | 0.00 |
| op00ato010 |  | Parafusadeira. | 1.000 | 0.00 | 0.00 |
| mo008 | h | Encanador. (mão de obra) | 1.302 | 40.91 | 53.26 |
| % | % | Custos diretos complementares | 2 % | 747.58 | 14.95 |
|  |  | Custos diretos |  |  | 762.53 |
