# Bidê de porcelana sanitária

- Propriedade do ficheiro: CYPE INGENIEROS, S.A.
- Formato: FIEBDC-3/2002
- Âmbito geográfico: Brasil
- Moeda: BRL
- Custos indiretos: 3.00 %
- Despesas gerais: 13.00 %
- Lucro: 6.00 %
- IVA: 17.00 %

## S Sinalização e equipamento

### SA Aparelhos sanitários

#### SAE Bidês

**SAE005** Un Bidê de porcelana sanitária.
Bidê de porcelana sanitária, gama alta, cor branco, com tampa lacada e dobradiças de aço inoxidável, e elemento de drenagem, cor branca, com sifão garrafa. Inclusive elementos de fixação e silicone para rejuntamento.
Critérios considerados na determinação do preço da unidade de obra: O preço não inclui a torneira.
Inclui: Marcação. Colocação e fixação do aparelho. Montagem do elemento de drenagem. Ligação à rede de drenagem. Verificação do seu correto funcionamento. Vedação de juntas.
Critério de medição de projeto: Número de unidades previstas, segundo documentação gráfica de Projeto.
Critério de quantitativos de obra: Medir-se-á o número de unidades realmente colocadas segundo especificações de Projeto.

| Código | Un | Descrição | Rendimento | Preço | Importância |
|---|---|---|---|---|---|
| mt30bps010n | Un | Bidê de porcelana sanitária, gama alta, cor branco, com tampa lacada e dobradiças de aço inoxidável, com jogo de fixação. (material) | 1.000 | 889.91 | 889.91 |
| mt30sif010a | Un | Sifão garrafa extensível, para bidê, cor branca, com válvula de drenagem. (material) | 1.000 | 26.76 | 26.76 |
| mt30www005 | Un | Cartucho de 300 ml de silicone ácida monocomponente, fungicida, para vedação de juntas em ambientes úmidos. (material) | 0.012 | 22.39 | 0.27 |
| op00ato010 |  | Parafusadeira. | 1.000 | 0.00 | 0.00 |
| op00mar010 |  | Martelo. | 1.000 | 0.00 | 0.00 |
| op00tal010 |  | Furadeira. | 1.000 | 0.00 | 0.00 |
| mo008 | h | Encanador. (mão de obra) | 1.183 | 40.91 | 48.40 |
| % | % | Custos diretos complementares | 2 % | 965.34 | 19.31 |
|  |  | Custos diretos |  |  | 984.65 |
