# Estrutura embutida para bacia sanitária suspensa

- Propriedade do ficheiro: CYPE INGENIEROS, S.A.
- Formato: FIEBDC-3/2002
- Âmbito geográfico: Brasil
- Moeda: BRL
- Custos indiretos: 3.00 %
- Despesas gerais: 13.00 %
- Lucro: 6.00 %
- IVA: 17.00 %

## S Sinalização e equipamento

### SA Aparelhos sanitários

#### SAI Bacias sanitárias

**SAI100** Un Estrutura embutida para bacia sanitária suspensa.
Estrutura tubular pré-montada, regulável em altura até 200 mm, acabamento com primer antioxidante, para bacia sanitária suspensa, testado para uma carga de 400 kg, com fixações, suporte para bacia sanitária e tubo de escoamento regulável em profundidade com adaptador para 90 e 110 mm de diâmetro. Instalação embutida em parede de placas de gesso.
Inclui: Marcação. Colocação e fixação. Ligação à rede de drenagem. Verificação do seu correto funcionamento.
Critério de medição de projeto: Número de unidades previstas, segundo documentação gráfica de Projeto.
Critério de quantitativos de obra: Medir-se-á o número de unidades realmente colocadas segundo especificações de Projeto.

| Código | Un | Descrição | Rendimento | Preço | Importância |
|---|---|---|---|---|---|
| mt30oli074k | Un | Estrutura tubular pré-montada, regulável em altura até 200 mm, acabamento com primer antioxidante, para bacia sanitária suspensa, testado para uma carga de 400 kg, com fixações, suporte para bacia sanitária e tubo de escoamento regulável em profundidade com adaptador para 90 e 110 mm de diâmetro, para embutir em parede de alvenaria ou em parede de placas de gesso. (material) | 1.000 | 358.65 | 358.65 |
| op00tal010 |  | Furadeira. | 1.000 | 0.00 | 0.00 |
| op00ato010 |  | Parafusadeira. | 1.000 | 0.00 | 0.00 |
| mo008 | h | Encanador. (mão de obra) | 0.592 | 40.91 | 24.22 |
| % | % | Custos diretos complementares | 2 % | 382.87 | 7.66 |
|  |  | Custos diretos |  |  | 390.53 |
