# Cisterna embutida para bacia sanitária suspensa

- Propriedade do ficheiro: CYPE INGENIEROS, S.A.
- Formato: FIEBDC-3/2002
- Âmbito geográfico: Brasil
- Moeda: BRL
- Custos indiretos: 3.00 %
- Despesas gerais: 13.00 %
- Lucro: 6.00 %
- IVA: 17.00 %

## S Sinalização e equipamento

### SA Aparelhos sanitários

#### SAI Bacias sanitárias

**SAI120** Un Cisterna embutida para bacia sanitária suspensa.
Cisterna com estrutura para embutir em parede de alvenaria ou em parede de placas e botão mecânico de duplo acionamento. Instalação embutida em parede de alvenaria ou em parede de placas.
Inclui: Marcação. Colocação e fixação da cisterna. Ligação à rede de drenagem. Ligação à rede de água fria. Montagem de acessórios e complementos. Verificação do seu correto funcionamento.
Critério de medição de projeto: Número de unidades previstas, segundo documentação gráfica de Projeto.
Critério de quantitativos de obra: Medir-se-á o número de unidades realmente colocadas segundo especificações de Projeto.

| Código | Un | Descrição | Rendimento | Preço | Importância |
|---|---|---|---|---|---|
| mt30ips025a | Un | Cisterna com estrutura para embutir em parede de alvenaria ou em parede de placas, com ancoragens, válvula de secionamento de 1/2" pré-montada, mecanismo de descarga de 3/6 litros e elementos de ligação à alimentação e escoamento, para bacia sanitária suspensa. (material) | 1.000 | 1003.11 | 1003.11 |
| mt30ips030a | Un | Botão mecânico de duplo acionamento, com embelezador, para cisterna embutida. (material) | 1.000 | 95.54 | 95.54 |
| op00tal010 |  | Furadeira. | 1.000 | 0.00 | 0.00 |
| op00ato010 |  | Parafusadeira. | 1.000 | 0.00 | 0.00 |
| mo008 | h | Encanador. (mão de obra) | 1.183 | 40.91 | 48.40 |
| % | % | Custos diretos complementares | 2 % | 1147.05 | 22.94 |
|  |  | Custos diretos |  |  | 1169.99 |
