# Fita autocolante, anti-deslizante. Colocação no degrau

- Propriedade do ficheiro: CYPE INGENIEROS, S.A.
- Formato: FIEBDC-3/2002
- Âmbito geográfico: Brasil
- Moeda: BRL
- Custos indiretos: 3.00 %
- Despesas gerais: 13.00 %
- Lucro: 6.00 %
- IVA: 17.00 %

## S Sinalização e equipamento

### SD Proteções

#### SDE Protetores para escadas

**SDE020** m Fita autocolante, anti-deslizante. Colocação no degrau.
Fita autocolante, anti-deslizante, de 25 mm de largura, cor preto. Colocação no degrau.
Inclui: Preparação e limpeza da superfície suporte. Marcação. Colocação do elemento.
Critério de medição de projeto: Comprimento medido segundo documentação gráfica de Projeto.
Critério de quantitativos de obra: Medir-se-á o comprimento realmente executado segundo especificações de Projeto.

| Código | Un | Descrição | Rendimento | Preço | Importância |
|---|---|---|---|---|---|
| mt53pdi200a | m | Fita autocolante, anti-deslizante, de 25 mm de largura, cor preto, para colocar no degrau, para uso interior e exterior. (material) | 1.000 | 5.21 | 5.21 |
| mo080 | h | Ajudante de montador. (mão de obra) | 0.022 | 30.23 | 0.67 |
| % | % | Custos diretos complementares | 2 % | 5.88 | 0.12 |
|  |  | Custos diretos |  |  | 6.00 |
