# Protetor de mãos para porta interior, de lâmina vinílica. Colocação no marco e na folha da porta

- Propriedade do ficheiro: CYPE INGENIEROS, S.A.
- Formato: FIEBDC-3/2002
- Âmbito geográfico: Brasil
- Moeda: BRL
- Custos indiretos: 3.00 %
- Despesas gerais: 13.00 %
- Lucro: 6.00 %
- IVA: 17.00 %

## S Sinalização e equipamento

### SD Proteções

#### SDO Protetores para portas

**SDO021** Un Protetor de mãos para porta interior, de lâmina vinílica. Colocação no marco e na folha da porta.
Protetor de mãos para porta interior, de lâmina vinílica transparente, flexível, de 2 mm de espessura, 2000 mm de altura e 90° de abertura, para colocar no marco e na folha da porta, com guias laterais autocolantes, de alumínio.
Inclui: Marcação. Montagem e fixação.
Critério de medição de projeto: Número de unidades previstas, segundo documentação gráfica de Projeto.
Critério de quantitativos de obra: Medir-se-á o número de unidades realmente colocadas segundo especificações de Projeto.

| Código | Un | Descrição | Rendimento | Preço | Importância |
|---|---|---|---|---|---|
| mt53pdi053o | Un | Protetor de mãos para porta interior, de lâmina vinílica transparente, flexível, de 2 mm de espessura, 2000 mm de altura e 90° de abertura, para colocar no marco e na folha da porta, com guias laterais autocolantes, de alumínio. (material) | 1.000 | 180.58 | 180.58 |
| mo080 | h | Ajudante de montador. (mão de obra) | 0.111 | 30.23 | 3.36 |
| % | % | Custos diretos complementares | 2 % | 183.94 | 3.68 |
|  |  | Custos diretos |  |  | 187.62 |
