# Torneira termostática para banheira

- Propriedade do ficheiro: CYPE INGENIEROS, S.A.
- Formato: FIEBDC-3/2002
- Âmbito geográfico: Brasil
- Moeda: BRL
- Custos indiretos: 3.00 %
- Despesas gerais: 13.00 %
- Lucro: 6.00 %
- IVA: 17.00 %

## S Sinalização e equipamento

### SG Torneiras

#### SGB Para banheiras

**SGB070** Un Torneira termostática para banheira.
Torneira termostática formada por torneira misturadora termostática mural para banheira/chuveiro, de 1/2", acabamento cromado, com comandos, cartucho compacto com termoelemento de cera, limitador de vazão, limitador de temperatura a 43°C com batente de segurança a 38°C, filtros, inversor, arejador e tomada inferior de 1/2" para bicha de chuveiro com válvula antirretorno. Inclusive nípeis excêntricos.
Critérios considerados na determinação do preço da unidade de obra: O preço não inclui o equipamento de chuveiro.
Inclui: Colocação. Ligação e verificação do seu correto funcionamento.
Critério de medição de projeto: Número de unidades previstas, segundo documentação gráfica de Projeto.
Critério de quantitativos de obra: Medir-se-á o número de unidades realmente colocadas segundo especificações de Projeto.

| Código | Un | Descrição | Rendimento | Preço | Importância |
|---|---|---|---|---|---|
| mt31gro275a | Un | Torneira misturadora termostática mural para banheira/chuveiro, de 1/2", acabamento cromado, com comandos, cartucho compacto com termoelemento de cera, limitador de vazão, limitador de temperatura a 43°C com batente de segurança a 38°C, filtros, inversor, arejador e tomada inferior de 1/2" para bicha de chuveiro com válvula antirretorno, inclusive nípeis excêntricos. (material) | 1.000 | 790.25 | 790.25 |
| mt37www010 | Un | Material auxiliar para instalações de abastecimento de água. (material) | 1.000 | 4.18 | 4.18 |
| mo008 | h | Encanador. (mão de obra) | 0.592 | 40.91 | 24.22 |
| % | % | Custos diretos complementares | 2 % | 818.65 | 16.37 |
|  |  | Custos diretos |  |  | 835.02 |
