# Suporte de chuveiro de mão

- Propriedade do ficheiro: CYPE INGENIEROS, S.A.
- Formato: FIEBDC-3/2002
- Âmbito geográfico: Brasil
- Moeda: BRL
- Custos indiretos: 3.00 %
- Despesas gerais: 13.00 %
- Lucro: 6.00 %
- IVA: 17.00 %

## S Sinalização e equipamento

### SG Torneiras

#### SGD Para chuveiros

**SGD082** Un Suporte de chuveiro de mão.
Suporte mural regulável, acabamento cromado. Inclusive elementos de fixação.
Inclui: Colocação. Verificação do seu correto funcionamento.
Critério de medição de projeto: Número de unidades previstas, segundo documentação gráfica de Projeto.
Critério de quantitativos de obra: Medir-se-á o número de unidades realmente colocadas segundo especificações de Projeto.

| Código | Un | Descrição | Rendimento | Preço | Importância |
|---|---|---|---|---|---|
| mt31gro138a | Un | Suporte mural regulável, acabamento cromado, inclusive elementos de fixação. (material) | 1.000 | 126.76 | 126.76 |
| mo008 | h | Encanador. (mão de obra) | 0.095 | 40.91 | 3.89 |
| % | % | Custos diretos complementares | 2 % | 130.65 | 2.61 |
|  |  | Custos diretos |  |  | 133.26 |
