# Coluna de duche com termostato

- Propriedade do ficheiro: CYPE INGENIEROS, S.A.
- Formato: FIEBDC-3/2002
- Âmbito geográfico: Brasil
- Moeda: BRL
- Custos indiretos: 3.00 %
- Despesas gerais: 13.00 %
- Lucro: 6.00 %
- IVA: 17.00 %

## S Sinalização e equipamento

### SG Torneiras

#### SGD Para chuveiros

**SGD120** Un Coluna de duche com termostato.
Coluna de duche, acabamento cromado, composta por termostato, chuveiro mural, rótula para ângulos de até 15° com o plano horizontal e braço de chuveiro orientável 45°, de 390 mm de comprimento, com tubo para condução da água protegido internamente para maior durabilidade e suporte, chuveiro de mão, com dois tipos de jato (Rain e Jet), elemento deslizante para ajuste em altura e bicha de 1,75 m de comprimento, isolamento térmico, limitador de temperatura com batente de segurança a 38°C e sistema anticalcário. Inclusive elementos de ligação.
Inclui: Colocação. Ligação e verificação do seu correto funcionamento.
Critério de medição de projeto: Número de unidades previstas, segundo documentação gráfica de Projeto.
Critério de quantitativos de obra: Medir-se-á o número de unidades realmente colocadas segundo especificações de Projeto.

| Código | Un | Descrição | Rendimento | Preço | Importância |
|---|---|---|---|---|---|
| mt31gro135a | Un | Coluna de duche, acabamento cromado, composta por termostato, chuveiro mural, rótula para ângulos de até 15° com o plano horizontal e braço de chuveiro orientável 45°, de 390 mm de comprimento, com tubo para condução da água protegido internamente para maior durabilidade e suporte, chuveiro de mão, com dois tipos de jato (Rain e Jet), elemento deslizante para ajuste em altura e bicha de 1,75 m de comprimento, isolamento térmico, limitador de temperatura com batente de segurança a 38°C e sistema anticalcário, inclusive elementos de ligação. (material) | 1.000 | 1866.18 | 1866.18 |
| mt37www010 | Un | Material auxiliar para instalações de abastecimento de água. (material) | 1.000 | 4.18 | 4.18 |
| mo008 | h | Encanador. (mão de obra) | 0.178 | 40.91 | 7.28 |
| % | % | Custos diretos complementares | 2 % | 1877.64 | 37.55 |
|  |  | Custos diretos |  |  | 1915.19 |
