# Secador de cabelo

- Propriedade do ficheiro: CYPE INGENIEROS, S.A.
- Formato: FIEBDC-3/2002
- Âmbito geográfico: Brasil
- Moeda: BRL
- Custos indiretos: 3.00 %
- Despesas gerais: 13.00 %
- Lucro: 6.00 %
- IVA: 17.00 %

## S Sinalização e equipamento

### SM Banheiros

#### SMC Secadores de cabelo

**SMC010** Un Secador de cabelo.
Secador elétrico de cabelo, mural, potência calorífica de 900 W, carcaça de ABS cor branca, interior fabricado em policarbonato cinza, de 550x185x120 mm. Inclusive elementos de fixação.
Inclui: Marcação. Colocação e fixação. Ligação e verificação do seu correto funcionamento.
Critério de medição de projeto: Número de unidades previstas, segundo documentação gráfica de Projeto.
Critério de quantitativos de obra: Medir-se-á o número de unidades realmente colocadas segundo especificações de Projeto.

| Código | Un | Descrição | Rendimento | Preço | Importância |
|---|---|---|---|---|---|
| mt31abn020a | Un | Secador elétrico de cabelo, mural, potência calorífica de 900 W, carcaça de ABS cor branca, interior fabricado em policarbonato cinza, de 550x185x120 mm. (material) | 1.000 | 378.95 | 378.95 |
| op00ato010 |  | Parafusadeira. | 1.000 | 0.00 | 0.00 |
| op00tal010 |  | Furadeira. | 1.000 | 0.00 | 0.00 |
| mo107 | h | Ajudante de encanador. (mão de obra) | 0.296 | 30.78 | 9.11 |
| % | % | Custos diretos complementares | 2 % | 388.06 | 7.76 |
|  |  | Custos diretos |  |  | 395.82 |
