# Dispensador de lenços de papel

- Propriedade do ficheiro: CYPE INGENIEROS, S.A.
- Formato: FIEBDC-3/2002
- Âmbito geográfico: Brasil
- Moeda: BRL
- Custos indiretos: 3.00 %
- Despesas gerais: 13.00 %
- Lucro: 6.00 %
- IVA: 17.00 %

## S Sinalização e equipamento

### SM Banheiros

#### SME Dispensadores de papel

**SME050** Un Dispensador de lenços de papel.
Dispensador de lenços, de aço inoxidável AISI 304 com acabamento cromado, de 250x130x70 mm.
Critério de medição de projeto: Número de unidades previstas, segundo documentação gráfica de Projeto.
Critério de quantitativos de obra: Medir-se-á o número de unidades realmente colocadas segundo especificações de Projeto.

| Código | Un | Descrição | Rendimento | Preço | Importância |
|---|---|---|---|---|---|
| mt31abp081a | Un | Dispensador de lenços, de aço inoxidável AISI 304 com acabamento cromado, de 250x130x70 mm. (material) | 1.000 | 132.29 | 132.29 |
| op00ato010 |  | Parafusadeira. | 1.000 | 0.00 | 0.00 |
| op00tal010 |  | Furadeira. | 1.000 | 0.00 | 0.00 |
| mo107 | h | Ajudante de encanador. (mão de obra) | 0.178 | 30.78 | 5.48 |
| % | % | Custos diretos complementares | 2 % | 137.77 | 2.76 |
|  |  | Custos diretos |  |  | 140.53 |
