# Dispensador de aromas

- Propriedade do ficheiro: CYPE INGENIEROS, S.A.
- Formato: FIEBDC-3/2002
- Âmbito geográfico: Brasil
- Moeda: BRL
- Custos indiretos: 3.00 %
- Despesas gerais: 13.00 %
- Lucro: 6.00 %
- IVA: 17.00 %

## S Sinalização e equipamento

### SM Banheiros

#### SMF Ambientadores

**SMF010** Un Dispensador de aromas.
Ambientador eletrônico, com botão on/off, led indicador de carga de aerossol, led indicador de bateria e sensor de luz, de polipropileno branco e azul, de 240x86x85 mm. Totalmente montado.
Inclui: Marcação no paramento da localização do acessório. Colocação e fixação dos acessórios de suporte.
Critério de medição de projeto: Número de unidades previstas, segundo documentação gráfica de Projeto.
Critério de quantitativos de obra: Medir-se-á o número de unidades realmente colocadas segundo especificações de Projeto.

| Código | Un | Descrição | Rendimento | Preço | Importância |
|---|---|---|---|---|---|
| mt31abn070a | Un | Ambientador eletrônico, com botão on/off, led indicador de carga de aerossol, led indicador de bateria e sensor de luz, de polipropileno branco e azul, de 240x86x85 mm. (material) | 1.000 | 121.24 | 121.24 |
| op00ato010 |  | Parafusadeira. | 1.000 | 0.00 | 0.00 |
| op00tal010 |  | Furadeira. | 1.000 | 0.00 | 0.00 |
| mo107 | h | Ajudante de encanador. (mão de obra) | 0.178 | 30.78 | 5.48 |
| % | % | Custos diretos complementares | 2 % | 126.72 | 2.53 |
|  |  | Custos diretos |  |  | 129.25 |
