# Lava-olhos de emergência

- Propriedade do ficheiro: CYPE INGENIEROS, S.A.
- Formato: FIEBDC-3/2002
- Âmbito geográfico: Brasil
- Moeda: BRL
- Custos indiretos: 3.00 %
- Despesas gerais: 13.00 %
- Lucro: 6.00 %
- IVA: 17.00 %

## S Sinalização e equipamento

### SM Banheiros

#### SMJ Lava-olhos e chuveiros de emergência

**SMJ010** Un Lava-olhos de emergência.
Lava-olhos de emergência, mural, com estrutura de tubo de aço galvanizado pintado com epóxi e bacia de polipropileno, com registro de acionamento por alavanca lateral, chapa de ancoragem mural, tampas de proteção contra o pó, ligações de latão de 1/2" de diâmetro para o abastecimento e 1 1/4" de diâmetro para a drenagem, pressão mínima de abastecimento 1,5 bar, pressão máxima 5 bar, vazão de água 14 litros/minuto, com registro e sifão curvo. Inclusive ligação à rede de água fria e à rede de drenagem existentes e fixação ao suporte. Totalmente instalado, ligado, testado e em funcionamento.
Inclui: Implantação e traçado no paramento suporte da situação do aparelho. Colocação, nivelamento e fixação dos elementos de suporte. Nivelação, aprume e colocação do aparelho. Ligação à rede de água fria e à rede de drenagem.
Critério de medição de projeto: Número de unidades previstas, segundo documentação gráfica de Projeto.
Critério de quantitativos de obra: Medir-se-á o número de unidades realmente colocadas segundo especificações de Projeto.

| Código | Un | Descrição | Rendimento | Preço | Importância |
|---|---|---|---|---|---|
| mt30eme010a | Un | Lava-olhos de emergência, mural, com estrutura de tubo de aço galvanizado pintado com epóxi e bacia de polipropileno, com registro de acionamento por alavanca lateral, chapa de ancoragem mural, tampas de proteção contra o pó, ligações de latão de 1/2" de diâmetro para o abastecimento e 1 1/4" de diâmetro para a drenagem, pressão mínima de abastecimento 1,5 bar, pressão máxima 5 bar, vazão de água 14 litros/minuto. (material) | 1.000 | 1085.74 | 1085.74 |
| mt36www005b | Un | Acoplamento à parede incorporado com plafon, de PVC, série B, cor branca, para escoamento de águas residuais (a baixa e alta temperatura) no interior dos edifícios, ligação mista de 1 1/4"x40 mm de diâmetro, com válvula de drenagem. (material) | 1.000 | 32.70 | 32.70 |
| mt37sve010b | Un | Registro de esfera de latão niquelado para enroscar de 1/2". (material) | 1.000 | 14.77 | 14.77 |
| mt30www010 | Un | Material auxiliar para instalação de aparelho sanitário. (material) | 1.000 | 5.07 | 5.07 |
| op00ato010 |  | Parafusadeira. | 1.000 | 0.00 | 0.00 |
| op00tal010 |  | Furadeira. | 1.000 | 0.00 | 0.00 |
| mo107 | h | Ajudante de encanador. (mão de obra) | 0.118 | 30.78 | 3.63 |
| % | % | Custos diretos complementares | 2 % | 1141.91 | 22.84 |
|  |  | Custos diretos |  |  | 1164.75 |
