# Chuveiro de emergência

- Propriedade do ficheiro: CYPE INGENIEROS, S.A.
- Formato: FIEBDC-3/2002
- Âmbito geográfico: Brasil
- Moeda: BRL
- Custos indiretos: 3.00 %
- Despesas gerais: 13.00 %
- Lucro: 6.00 %
- IVA: 17.00 %

## S Sinalização e equipamento

### SM Banheiros

#### SMJ Lava-olhos e chuveiros de emergência

**SMJ020** Un Chuveiro de emergência.
Chuveiro de emergência de teto, com estrutura de tubo de aço galvanizado pintado com epóxi e difusor de polipropileno, acionado através de tirante rígido com punho triangular, ligação para a entrada de água de 1 1/4", vazão de água 120 litros/minuto, com registro. Inclusive ligação à rede de água fria existente e fixação ao suporte. Totalmente instalado, ligado, testado e em funcionamento.
Inclui: Implantação e traçado no paramento suporte da situação do aparelho. Colocação, nivelamento e fixação dos elementos de suporte. Nivelação, aprume e colocação do aparelho. Ligação à rede de água fria.
Critério de medição de projeto: Número de unidades previstas, segundo documentação gráfica de Projeto.
Critério de quantitativos de obra: Medir-se-á o número de unidades realmente colocadas segundo especificações de Projeto.

| Código | Un | Descrição | Rendimento | Preço | Importância |
|---|---|---|---|---|---|
| mt30eme060a | Un | Chuveiro de emergência de teto, com estrutura de tubo de aço galvanizado pintado com epóxi e difusor de polipropileno, acionado através de tirante rígido com punho triangular, ligação para a entrada de água de 1 1/4", vazão de água 120 litros/minuto. (material) | 1.000 | 646.20 | 646.20 |
| mt37sve010e | Un | Registro de esfera de latão niquelado para enroscar de 1 1/4". (material) | 1.000 | 50.10 | 50.10 |
| mt30www010 | Un | Material auxiliar para instalação de aparelho sanitário. (material) | 1.000 | 5.07 | 5.07 |
| op00ato010 |  | Parafusadeira. | 1.000 | 0.00 | 0.00 |
| op00tal010 |  | Furadeira. | 1.000 | 0.00 | 0.00 |
| mo107 | h | Ajudante de encanador. (mão de obra) | 0.118 | 30.78 | 3.63 |
| % | % | Custos diretos complementares | 2 % | 705.00 | 14.10 |
|  |  | Custos diretos |  |  | 719.10 |
