# Mesa muda-fraldas

- Propriedade do ficheiro: CYPE INGENIEROS, S.A.
- Formato: FIEBDC-3/2002
- Âmbito geográfico: Brasil
- Moeda: BRL
- Custos indiretos: 3.00 %
- Despesas gerais: 13.00 %
- Lucro: 6.00 %
- IVA: 17.00 %

## S Sinalização e equipamento

### SM Banheiros

#### SML Soluções para bebês e crianças

**SML010** Un Mesa muda-fraldas.
Fornecimento e montagem na superfície da parede de mesa muda-fraldas horizontal, de aço inoxidável AISI 304 e polietileno de baixa densidade microtexturado com ausência de pontos de fricção, de 648x940 mm, 550 mm (aberto) / 103 mm (fechado) de profundidade, peso máximo suportado 225 kg, com dispensador de toalhas, fendas laterais para pendurar bolsas, correia de segurança e fecho pneumático. Inclusive elementos de fixação.
Inclui: Marcação no paramento da localização do acessório. Colocação, nivelamento e fixação dos elementos de suporte. Aparafusamento da mesa muda-fraldas aos elementos de suporte de parede.
Critério de medição de projeto: Número de unidades previstas, segundo documentação gráfica de Projeto.
Critério de quantitativos de obra: Medir-se-á o número de unidades realmente colocadas segundo especificações de Projeto.

| Código | Un | Descrição | Rendimento | Preço | Importância |
|---|---|---|---|---|---|
| mt31cpa020a | Un | Mesa muda-fraldas horizontal, de aço inoxidável AISI 304 e polietileno de baixa densidade microtexturado com ausência de pontos de fricção, de 648x940 mm, 550 mm (aberto) / 103 mm (fechado) de profundidade, peso máximo suportado 225 kg, com dispensador de toalhas, fendas laterais para pendurar bolsas, correia de segurança e fecho pneumático, para montar na superfície da parede. (material) | 1.000 | 7736.47 | 7736.47 |
| op00ato010 |  | Parafusadeira. | 1.000 | 0.00 | 0.00 |
| op00tal010 |  | Furadeira. | 1.000 | 0.00 | 0.00 |
| mo107 | h | Ajudante de encanador. (mão de obra) | 0.237 | 30.78 | 7.29 |
| % | % | Custos diretos complementares | 2 % | 7743.76 | 154.88 |
|  |  | Custos diretos |  |  | 7898.64 |
