# Divisórias para banheira

- Propriedade do ficheiro: CYPE INGENIEROS, S.A.
- Formato: FIEBDC-3/2002
- Âmbito geográfico: Brasil
- Moeda: BRL
- Custos indiretos: 3.00 %
- Despesas gerais: 13.00 %
- Lucro: 6.00 %
- IVA: 17.00 %

## S Sinalização e equipamento

### SM Banheiros

#### SMM Divisórias

**SMM010** Un Divisórias para banheira.
Divisória frontal para banheira, de 1000 a 1100 mm de largura e 1600 mm de altura, formada por uma porta de correr e um painel fixo, de vidro transparente com perfis de alumínio acabamento branco e uma divisória lateral fixa de 700 a 750 mm de largura. Inclusive fixações e vedação de juntas.
Inclui: Marcação dos pontos de fixação. Instalação dos perfis que formam a divisória para banheira. Montagem do painel e da porta. Montagem dos acessórios. Vedação das juntas.
Critério de medição de projeto: Número de unidades previstas, segundo documentação gráfica de Projeto.
Critério de quantitativos de obra: Medir-se-á o número de unidades realmente colocadas segundo especificações de Projeto.

| Código | Un | Descrição | Rendimento | Preço | Importância |
|---|---|---|---|---|---|
| mt31mas020a | Un | Divisória frontal para banheira, de 1000 a 1100 mm de largura e 1600 mm de altura, formada por uma porta de correr e um painel fixo, de vidro transparente com perfis de alumínio acabamento branco, inclusive elementos de fixação. (material) | 1.000 | 1767.76 | 1767.76 |
| mt31mas065aa | Un | Divisória lateral fixa para banheira, de 700 a 750 mm de largura e 1600 mm de altura, de vidro transparente com perfis de alumínio acabamento branco, inclusive elementos de fixação. (material) | 1.000 | 1624.86 | 1624.86 |
| op00ato010 |  | Parafusadeira. | 1.000 | 0.00 | 0.00 |
| mo011 | h | Montador. (mão de obra) | 2.810 | 40.91 | 114.96 |
| mo080 | h | Ajudante de montador. (mão de obra) | 2.810 | 30.23 | 84.95 |
| % | % | Custos diretos complementares | 2 % | 3592.53 | 71.85 |
|  |  | Custos diretos |  |  | 3664.38 |
